# Abbruch- und Rückbauarbeiten Ludwigsburg
Angebotsaufforderung (GAEB DA XML 3.3, DA83)
Projekt: VOEK_123-26
Währung: EUR
Auftraggeber: BUNDESANSALT FÜR IMMOBILENAUFGABEN, - ANSTALT DES ÖFFENTLICHEN RECHTS -, ELLERSTRASSE 56, 53119 BONN, BUNDESREPUBLIK DEUTSCHLAND, Telefon 0228 37787-0, E-Mail INFO@BUNDESIMMOBILIEN.DE
Erstellt mit: GXML Toolbox V3.3 R20230829, iTWO_64 V24.0.667, 24.02.2026

## Titelblatt
OBJEKT:  WE 138007
  Alt-Württemberg-Allee 59-67
  71638 Ludwigsburg

VERGABENUMMER:  VOEK 123-26

L E I S T U N G S B E S C H R E I B U N G MIT L E I S T U N G S V E R Z E I C H N I S

LEISTUNGEN:  Abbruch- und Rückbauarbeiten Haus 59 + 61

BIETER:

  NAME (FIRMENSTEMPEL), ADRESSE, TEL.

AUFTRAGGEBERIN:  BUNDESANSTALT FÜR IMMOBILIENAUFGABEN
  REGIONALBEREICH NORD
  SPARTE WOHNEN

VERDINGUNGSSTELLE:BUNDESANSTALT FÜR IMMOBILIENAUFGABEN
  STABSBEREICH EINKAUF,
  ABTEILUNG 1, VERDINGUNG
  FASANENSTRAßE 87, 10623 BERLIN

## Vorbemerkungen zur Leistungsbeschreibung
Vorbemerkungen zur Leistungsbeschreibung

Ergänzung zur Angebotsaufforderung/Teilnahmebedingungen

Für den Datenaustausch von Leistungsverzeichnissen nach GAEB (Datenart 83 Angebotsanforderung, Datenart 84 Angebotsabgabe), gilt folgendes: Leistungsverzeichnisse [DA 83 (Angebotsanforderung)] sind den Vergabeunterlagen beigefügt. Der Bieter hat die bepreisten Leistungsverzeichnisse als Datenträger nach DA 84 (Angebotsabgabe) und als PDF einzureichen.

Bei Angebotsabgabe des Angebotes in Textform ist nach Möglichkeit bitte auch eine Datei nach DA 84 (Angebotsabgabe) beizufügen. Auch bei erfolgtem Datenaustausch nach GAEB bleibt die Textform immer Vertragsgrundlage.

Änderungen oder Berichtigungen der Angebote sind bis zum Ablauf der Angebotsfrist über die e-Vergabeplattform unter Verwendung des Moduls "Angebot abgeben" zulässig.
Wenn innerhalb der Angebotsfrist ein neues Angebot eingereicht wird, wird das erste Angebot aus der Wertung genommen, so dass immer nur ein Angebot, und zwar das zeitlich zuletzt eingereichte Angebot, gewertet wird.
Angebote können bis zum Ablauf der Angebotsfrist zurückgezogen werden und werden dann nicht mehr gewertet.

Allgemeine Vorbemerkungen

Punktfolgen in den Beschreibungen des Leistungsverzeichnisses sind unbedingt vom Bieter auszufüllen (auch geforderte Hersteller-/Typangaben), sofern nicht von der AG vorgegeben.

Anfragen/Zusätzliche Auskünfte zu den Vergabeunterlagen sind über die e-Vergabe-Plattform (www.evergabe-online.de) unter Verwendung des Formblattes "Frage-Antwort" an die Verdingungsstelle zu richten.

Unbedingt zu beachten ist:

Maßgebend für den Zuschlag ist ausschließlich die Angebotsendsumme (Wertungssumme brutto) unter Berücksichtigung etwaiger Nachlässe ohne Bedingung.

Skonto bzw. Nachlässe mit Bedingungen werden bei der Angebotswertung nicht berücksichtigt.

Will der Bieter zur von ihm angestrebten Beschleunigung des Zahlungsverkehrs ein Skonto anbieten, ist dies unter Angabe der dafür geltenden Zahlungsziele in einem Begleitschreiben zu vermerken.

Es gelten alle zum Ausführungszeitpunkt gültigen EN- und DIN-Normen, Arbeitsstättenrichtlinien, Unfallverhütungsvorschriften, behördlichen Erlasse und Gesetze sowie die allgemein anerkannten Regeln der Technik und die Auflagen der Feuerwehr.

Generell ist für alle Abbruchpositionen der Entsorgungsnachweis gemäß den geltenden gesetzlichen Bestimmungen zu erbringen.

Für alle Abfallarten gilt die Pflicht der Anwendung des Kreislaufwirtschaftsgesetz - KrWG

a) Nicht gefährlicher Abfall zur Verwertung ist immer einer Verwertungsanlage zuzuführen. Nicht gefährliche Bauabfälle, die nicht verwertet werden können, sind eigenverantwortlich einer ordnungsgemäßen Beseitigung zuzuführen.

b) Gefährlicher Abfall
Gefährlicher Abfall zur Beseitigung unterliegt der Andienungspflicht bzw. gefährlicher Abfall zur Verwertung der Anzeigepflicht an die zuständige Sonderabfallgesellschaft.

Für den Transport der Abfälle ist eine gültige Transportgenehmigung bzw. Erlaubnis für Sammler, Beförderer, Händler und Makler von gefährlichen Abfällen oder eine Anzeige von Sammlern, Beförderern, Händlern und Maklern von Abfällen erforderlich.

Das in der Anlage beigefügte tabellarische Entsorgungskonzept ist ausgefüllt mit Angebot einzureichen.

Zusätzliche technische Vertragsbedingungen
(Vorbemerkungen zur Leistungsbeschreibung)

Die nachfolgenden Vorbemerkungen zur Leistungsbeschreibung enthalten grundlegende Hinweise und titelübergreifende Anmerkungen für die Abwicklung der Bauaufgabe und sind demnach zwingend bei der Kalkulation zu beachten.

Inhaltsverzeichnis:

1.  Projektbezogene Vorbemerkungen
1.1  Allgemeines
1.2  Baubeschreibung
1.3  Allg. Baustelleinrichtung (BE), Gerüste, Medienversorgung
2.  Vorbemerkungen zur Ausführung
2.1  Allgemeines
2.2  Organisatorisches
2.3  Nutzung öffentlichen Straßenlandes

1. Projektbezogene Vorbemerkungen

Die im Folgenden genannten §§ beziehen sich auf die Vertragsbedingungen für die Ausführung von Bauleistungen (VOB/B) Auftraggeberin ist die Bundesanstalt für Immobilienaufgaben (BImA - im Weiteren auch AG genannt).

1.1. Allgemeines

1.1.1. Kenntnis der örtlichen Gegebenheiten:
Es wird empfohlen, dass sich der Bieter vor Angebotsabgabe ein Bild über die örtlichen Verhältnisse, die Anfahrtsmöglichkeiten, Lagerplätze sowie sonstige, die Kalkulation beeinflussende Umstände macht und die zu sanierenden Gebäude in Augenschein nimmt.

1.1.2. Schadensregulierung / Verteilung der Gefahr (zu § 7):
Werden im Zusammenhang mit den Arbeiten Schäden an den Anlagen verursacht, hat der Auftragnehmer die Schäden zu beseitigen, wenn ihn oder seine Erfüllungsgehilfen ein Verschulden trifft. Werden im Zusammenhang mit den Arbeiten andere Schäden verursacht, hat der Auftragnehmer Ersatz zu leisten, wenn ihn oder seinen Erfüllungsgehilfen Vorsatz oder grobe Fahrlässigkeit trifft.

Vom AN stets zu vertreten sind Beschädigungen, Zerstörungen oder Verluste, die bis zur Abnahme durch Diebstahl, Einbruch, Sachbeschädigungen entstehen. Das gleiche gilt für Frostschäden. Aufwendungen zum Schutz des Eigentums während der Baumaßnahme sind in die Einheitspreise einzukalkulieren, soweit diese nicht gesondert beschrieben sind.

1.1.3. Arbeitszeiten, Unfallverhütung:
Die Arbeitszeit ist auf die gesetzlichen Bestimmungen für Wohngebiete abzustimmen. Zu keinem Zeitpunkt dürfen die auszuführenden Arbeiten eine Unfallgefahr für die Umwelt und die sich im Umfeld aufhaltenden Menschen werden.

1.1.4. Produktangaben:
Sämtliche in den Leistungsbeschreibungen enthaltenen Hersteller- und Produktangaben sind Leitfabrikate und dienen der Beschreibung der Leistung in Bezug auf die qualitativen und gestalterischen Eigenschaften sowie den erwarteten Produktstandards. Bei anderen vom Bieter gewählten Produkten ist deren Gleichwertigkeit mit den beschriebenen zu gewährleisten.
Es sei denn, es wird in einer Einzelposition ausdrücklich anders verlangt.

1.2. Baubeschreibung

1.2.1. Allg. Angaben zur Bauaufgabe:
Das Projekt befindet sich in der Stadt Ludwigsburg in der Alt-Württemberg-Allee 59-67 im Bundesland Baden-Württemberg auf den Flurstücken Nr. 629, 629/1, 629/2, Gemarkung Ludwigsburg.
Die Gebäude Alt-Württemberg-Allee 59, 61 und 63 stammen aus dem Beginn des 20. Jahrhunderts, das Doppelgebäude Alt-Württemberg-Allee 65/67 wurde im Jahr 1920 errichtet.
Alle Gebäude dienen ausschließlich zu Wohnzwecken. Die Gebäude 59, 63, 65 und 67 verfügen jeweils über einen Hauseingang mit jeweils -je nach Dachgeschossausbau- sechs bis acht Wohnungen, verteilt auf drei
Geschossen (je zwei Wohnungen im EG, 1.OG, 2.OG und tws. DG), das Haus 61 verfügt ebenfalls über einen Hauseingang, besitzt jedoch ein Geschoss und zwei Wohnungen mehr.
Die Gebäude messen ca. Frontseite/Giebelseite: Haus 59 und
63: 16,30 m/9,60 m, Haus 61: 19,10 m/ 11,50 m,
Haus 65/67: 28,40 m/9,80 m.

Die Gebäude sollen vollständig saniert werden einschließlich dem Anbringen neuer Vorstellbalkone auf der Hofseite der Gebäude und der Überplanung der Freianlagen. Des Weiteren sollen die Dachgeschosse umgestaltet, und soweit noch nicht ausgebaut, komplett ausgebaut oder ergänzt werden. Das Haus 65/67, doppelhausartig zusammengebaut, jedoch zwei Hauseingänge und Treppenhäuser, soll ein neues, besser ausbaubares und nutzbares Dachgeschoss erhalten. Die Hochparterre-Wohnungen sollen durch Anpassungen in den Grundrissen für eine barrierearme Nutzung vorbereitet werden. Die barrierearme Erschließung wird dann über die neu errichteten Balkone mittels eines im Bedarfsfall je Wohnung nachträglich montierbaren Hubliftes erfolgen.
Ein weiteres Ziel ist die Neuordnung der Parksituation und Neugestaltung der Außenanlagen und in diesem Zusammenhang die Entsiegelung der Außenflächen. Der im Mietverhältnis eingerichtete Schilderladen im Hofbereich soll einschließlich dessen Zufahrtsberechtigung und Parkierung entfallen.

Im Vorfeld der Sanierung ist das Gebäude zu entkernen und alte Materialen und Bauteilaufbauten aus dem Gebäude zu entfernen.
Aus diesem Grund wurde das Gebäude auf das Vorhandensein von Gebäudeschadstoffen untersucht.
Die Untersuchungen haben ergeben, dass in dem Gebäude Gebäudeschadstoffe vorhanden sind, die im Vorfeld fachgerecht saniert und entsorgt werden müssen.

Folgende Gebäudeschadstoffe wurden in dem Gebäude Alt-Württemberg-Allee nachgewiesen:

Haus 59
Asbest:
- Asbesthaltige bituminöse Bodenabdichtung in den Bädern
- Lüftungskanäle aus Asbestzement in den Bädern sowie im Dachgeschoss und Dachbereich

KMF:
- Putz und Spachtelung der Kellerdecke mit KMF-haltigen Fasern
- PVC-Bodenbeläge mit KMF-haltigen Fasern in den Bädern und den Küchen

PAK:
- Schlacke in den Bodenzwischenräumen der Wohnräume mit erhhöten PAK-Konzentrationen
- schwarze Beschichtung von Abwasserrohren

Schwermetalle:
- schwermetallhaltige Farbbeschichtung an Türzargen, Türblättern, Fußleisten und Nischenverkleidungen
- schwermetallhaltige Farbbeschichtung an Treppenhausgeländer
- Leuchtstofflampen mit potenziell Quecksilberhaltigen Bauteilen

PCB:
- Leuchtstofflampen mit potenziell PCB-haltigen Bauteilen wie Kondensatoren

Haus 61
Asbest:
- Asbesthaltige Dichtungspappe in der Kaminrevisionsklappe, Dachstuhl

PCB:
- PCB-haltige Farbbeschichtung der Fensterlaibungen
- Erhöhter PCB-Gehalt in dem weiß-grauen Farbanstrich der Treppenhauswände
- Leuchtstofflampen mit potenziell PCB-haltige Bauteile

PAK:
- Erhöhte PAK-Konzentration in der schwarzen Pappe unterhalb der Fußbodendämmung in den Wohnräumen der Wohnung EG rechts
- schwarze Beschichtung von Abwasserrohren

Schwermetalle:
- schwermetallhaltige Farbbeschichtung an Türzargen, Türblättern, Fußleisten und Nischenverkleidungen
- schwermetallhaltige Farbbeschichtung unter der Tapete der Küchenwände in der Wohnung 2.OG rechts
- schwermetallhaltige Farbbeschichtung an Treppenhausgeländer
- Leuchtstofflampen mit potenziell Quecksilberhaltigen Bauteilen

Schimmel:
- großer Schimmelbefall in der Küche der Wohnung im 2.OG rechts

1.2.2. Allg. Angaben zur Baustelle:
Die Alt-Württemberg-Allee kann im Norden über die Friedrichstraße und im Süden über die Hindenburgstraße angefahren werden. Auf dem Baugrundstück werden Parkmöglichkeiten zur Verfügung gestellt. Weitere öffentliche Parkmöglichkeiten befinden sich entlang der Straße Alt-Württemberg-Allee.

Auf der gesamten Baustelle herrscht striktes Rauchverbot. Der Verzehr alkoholhaltiger Getränke und Lebensmittel ist verboten. Festgestellte Verstöße gegen das Betäubungsmittelgesetz (BtMG) werden zur Anzeige gebracht.

1.3. Allg. Baustelleinrichtung (BE), Gerüste, Medienversorgung

1.3.1. Allg. Baustelleinrichtung (BE):

Der Aufenthalt auf den nicht unmittelbar zur Baumaßnahme angrenzenden Grünflächen ist nicht gestattet. Auf dem Grundstück werden Flächen für die Baustelleneinrichtung zur Verfügung gestellt.
Lagerflächen und Containerstandorte sind mit der örtlichen Bauführung abzustimmen.

Die Transportwege auf der Baustelle sind bei der Kalkulation der Einheitspreise zu berücksichtigen. Ein späterer zusätzlicher Vergütungsanspruch in Bezug auf die Transportwege kann insofern nicht abgeleitet werden.

Die Baustelleneinrichtung ist vor Beginn der Arbeiten unter Berücksichtigung des Platzbedarfs aller am Bau beteiligten AN in Absprache mit der örtlichen Bauführung zu planen.
Der AN hat, wenn nichts Anderes vereinbart ist, ohne besondere Vergütung für die Dauer seiner Bauausführung alle Schutzmaßnahmen zu treffen, die im Bereich der Baustelle und ihrer Umgebung zur Sicherung von baulichen Anlagen und Einrichtungen aller Art, Bäume und gärtnerische Anlagen, sowie zur Sicherung von Personen erforderlich sind. Die Schutzvorrichtungen sind so lange bestehen zu lassen, bis jede Gefährdung von Personen oder Sachen ausgeschlossen ist. Das gleiche gilt für die verkehrspolizeilich vorgeschriebenen Maßnahmen zur Sicherung der Baustelle.
Die von der Auftraggeberin zur Verfügung gestellten Lager- und Arbeitsplätze, Baustelleneinrichtungen und Zufahrtswege hat der AN in einem ordentlichen Zustand zu halten. Sie sind vom AN nach Beendigung der Arbeiten in dem Zustand zurückzugeben, in dem sie sich zu Beginn der Arbeiten befanden, sofern nicht ausdrücklich etwas Abweichendes vereinbart ist. Kommt der AN innerhalb einer Frist von 3 Werktagen einer Aufforderung der Auftraggeberin nicht nach, Verunreinigungen, Schutt, Abfälle etc. zu beseitigen, ist die Auftraggeberin berechtigt, die Beseitigung auf Kosten des AN vornehmen zu lassen, ohne dass er ihm eine Nachfrist zur Beseitigung setzen muss.
Durch den AN verursachte Beschädigungen und Verunreinigungen der Straßen und Plätze sind von ihm auch während der Ausführung der Leistungen ohne besondere Vergütung zu beseitigen. Dies gilt insbesondere auch für die Verschmutzung von Straßen und Plätzen durch Fahrzeuge des AN oder seiner Nachunternehmer.

1.3.2. Gerüste:
Ein Besengerüst inkl. notwendigen Zubehör ist vom AN für die Demontagearbeiten der Kamine und Lüftungskanäle zur Verfügung zu stellen.

1.3.3. Medienversorgung:

Bauwasser- und Baustromanschluss

Bauwasser und Baustrom werden bauseits gestellt, die Verbrauchskosten trägt die Auftraggeberin.
Bauwasser und Baustrom darf nur für die Erbringung der auszuführenden Bauleistung verwendet werden.

2. Vorbemerkungen zur Ausführung
Die im Folgenden genannten §§ beziehen sich auf die Vertragsbedingungen für die Ausführung von Bauleistungen (VOB/B).

2.1. Allgemeines

2.1.1. Ausführungsunterlagen (zu § 3):
Der AN hat entsprechend dem Baufortschritt der Auftraggeberin den Zeitpunkt, zu dem er die nach dem Vertrag von der Auftraggeberin zu liefernden Unterlagen benötigt, möglichst frühzeitig anzugeben, damit die Übergabe durch die Auftraggeberin rechtzeitig erfolgen kann.
Der AN hat Sorge dafür zu tragen, dass alle Ausführungsunterlagen aktuellen Standes als Papierexemplare auf der Baustelle bereitgestellt werden. Zu diesen Ausführungsunterlagen gehört explizit auch eine Ausfertigung dieser Leistungsbeschreibung mit allen Angaben und Hinweisen (Langtextfassung).

2.1.2. Stundenlohnarbeiten (zu § 2 Abs. 10):
Sind in einem Leistungsvertrag Stundenlohnarbeiten vorgesehen, so ist die dafür angegebene Zahl von Stunden unverbindlich. Vergütet werden nur die geleisteten Stundenlohnarbeiten, für die eine schriftliche Anweisung der Auftraggeberin vorliegt und die entsprechend dieser Anwendung tatsächlich ausgeführt worden sind. Stundenlohnarbeiten dürfen nur auf Anweisung der Auftraggeberin ausgeführt werden. Bei Stundenlohnarbeiten wird die Aufsicht durch einen Polier oder eine andere Aufsichtsperson nicht vergütet.

2.1.3. Dokumentation (zu § 4 Abs. 1 Nr. 2):
Unabhängig von den während der Bauzeit durch die Auftraggeberin oder Fachplaner abgeforderten Produktinformationen, Zulassungen, Übereinstimmungsnachweisen, bauaufsichtlichen Zulassungen oder Prüfzeugnissen ist spätestens 5 Werktage vor der Abnahme der Gesamtleistung eine Projektdokumentation mit allen Produkt- und Bauteilinformationen sowie Gebrauchs- und Pflegeanweisungen in 2-facher Ausfertigung zu übergeben. Die Auftraggeberin behält sich das Recht auf Verweigerung der Abnahme bei Fehlen der Projektdokumentation ausdrücklich vor.
Die Aufwendungen für die Zusammenstellung sind bei der Kalkulation der Einheitspreise zu berücksichtigen, sofern diese nicht gesondert ausgewiesen sind.

2.1.4. Abnahme (zu § 12):
Die Abnahme der vertraglich geschuldeten Leistung hat gemäß § 12 Abs. 4 Nr. 1 S. 1 VOB/B förmlich stattzufinden. Etwas anderes gilt nur, wenn die Auftraggeberin dies ausdrücklich in Textform mit dem Auftragnehmer vereinbart. Die Regelungen des § 12 Abs. 5 VOB/B bleiben hiervon unberührt.

2.1.5. Textform:
Alle mit dem Vertrag in Zusammenhang stehenden rechtserheblichen Erklärungen müssen, um wirksam zu werden, in Textform abgegeben werden. Der Schriftform bedarf also auch jede Änderung oder Ergänzung der vertraglichen Vereinbarungen.

2.2. Organisatorisches

2.2.1. Ansprechpartner des AN (zu § 4 Abs. 2 Nr. 1 i.V.m. Abs. 1 Nr. 3):
Der AN hat Sorge dafür zu tragen, dass während der Ausführung seiner Leistungen er selbst oder mindestens ein deutschsprachiger von ihm für die Leitung der Ausführung bestellter Vertreter auf der Baustelle dauerhaft anwesend ist.
Der AN hat für alle erforderlichen Abstimmungen mit der Bauleitung der Auftraggeberin einen deutschsprachigen Bevollmächtigten als Bauleiter zu benennen.

2.2.2. Besprechungsorganisation:
Nach Auftragserteilung findet eine gemeinsame Bauanlaufbesprechung unter Teilnahme aller an der Ausführung beteiligten Gewerke statt. Die Teilnahme ist für den AN Pflicht.

2.2.3. Mieterabstimmungen:
Die Gebäude werden nach und nach leergezogen und saniert, sodass die betroffenen Gebäude während der Sanierung vollständig leerstehen. Es bedarf keiner Abstimmung mit Mietern.

2.2.4. Bautagesberichte (zu § 4, Abs. 1 Nr. 2):
Der AN ist verpflichtet Bautagesberichte zu führen und diese der Auftraggeberin mindestens wöchentlich zu übergeben.
Sie müssen alle Angaben enthalten, die für die Ausführung und Abrechnung des Auftrages von Bedeutung sein können.
Die Bautagesberichte müssen die Angaben enthalten, die für die Ausführung und Abrechnung des Vertrages von Bedeutung sein können, insbesondere über Wetter, Temperaturen, Zahl und Art der auf der Baustelle beschäftigten Arbeitskräfte, Zahl und Art der eingesetzten Großgeräte, Zu- und Abgang von Hauptbaustoffen und Großgeräten, Art, Umfang und Ort der geleisteten Arbeiten mit den wesentlichen Angaben über den Baufortschritt (Beginn und Ende von Leistungen größeren Umfanges, Betonierungszeiten und dgl.), Abnahmen nach §§ 4 Nr. 10 und 12 Nr. 2, Behinderung und Unterbrechung der Ausführung, Arbeitseinstellung, Unfälle und sonstige wichtige Vorkommnisse. Bei Behinderung und Unterbrechung der Ausführung sowie Arbeitseinstellung sind auch die Gründe hierfür anzugeben.

2.2.5. Baufristenplan
Der AN hat auf der Grundlage des ihm von der Auftraggeberin übergebenen Bauablaufplans einen Baufristenplan über seine vertraglichen Leistungen zu erstellen, anhand dessen die Einhaltung der Vertragsfristen nachgewiesen und überwacht werden kann. Die Vertragsfristen ergeben sich aus den Besonderen Vertragsbedingungen. Die Festlegungen der Auftraggeberin, z.B. zur baufachlichen oder terminlichen Koordinierung mit den übrigen Leistungsbereichen, sind zu berücksichtigen. Bei Änderungen der Vertragsfristen oder bei erheblichen Abweichungen von sonstigen Festlegungen ist der Plan durch den AN unverzüglich zu überarbeiten.
Der Plan ist der Auftraggeberin spätestens 5 Werktage nach Aufforderung, bei Überarbeitungen unverzüglich zu übergeben.

2.2.6. Werk- und Montagepläne, Ausführungszeichnungen des AN:
Der AN hat die von ihm zu fertigen Ausführungsunterlagen wie bspw. Werk- und Montagepläne der Auftraggeberin nach Aufforderung so rechtzeitig vor der Ausführung zu übergeben, dass mindestens ein Prüfzeitraum der Auftraggeberin von 5 Werktagen sowie der Zeitraum für die Fortschreibung der Unterlagen durch den AN von 5 Werktagen nicht unterschritten werden.
Die Vorlage des AN hat normgerecht und jeweils in 2-facher Ausfertigung sowie 1-mal digital auf geeignetem Datenträger zu erfolgen.

2.3 Nutzung öffentlichen Straßenlandes

Ist die Nutzung von öffentlichem Straßenland für die Durchführung von Bauleistungen erforderlich, gilt das Straßen- und Wegegesetz (StrWG ) des Landes Baden-Württemberg (LBO BW) in der jeweils aktuellsten Fassung. Die Beantragung zur Sondernutzung erfolgt durch den Nutzer (AN) nach vorheriger Abstimmung mit der Auftraggeberin / Bauleitung.
Alle der Sondernutzungserlaubnis zugrunde liegenden öffentlich rechtlichen Bedingungen, Nebenleistungen und sonstigen Auflagen sind vom Nutzer (AN) durch Unterschrift anzuerkennen und einzuhalten. Die Sondernutzungsgebühr für öffentliches Straßenland und Gehwegbereiche sind vom AN in vollem Umfang zu tragen. Vor Beginn der Nutzung ist eine gemeinsame Ortsbesichtigung mit der Genehmigungsbehörde, der Auftraggeberin und dem Nutzer (AN), zwecks Erstellung einer Zustandsniederschrift durchzuführen. Die Niederschrift ist von allen Beteiligten durch Unterschrift anzuerkennen. Später auftretende Schäden gehen in vollem Umfang zu Lasten des Nutzers (AN).

Die vorgenannten Bedingungen sind bei der Preisgestaltung zu berücksichtigen und werden nicht gesondert vergütet

Vorbemerkungen zum Leistungsverzeichnis
Soweit in der Leistungsbeschreibung auf Technische Spezifikationen, z.B. nationale Normen, mit denen Europäische Normen umgesetzt werden, europäische technische Zulassungen, gemeinsame technische Spezifikationen, internationale Normen, Bezug genommen wird, werden auch ohne den ausdrücklichen Zusatz: "oder gleichwertig", immer gleichwertige Technische Spezifikationen in Bezug genommen.

Anlagenverzeichnis

- Lageplan
- Objektfotos
- Pläne und Schnitte
- Schadstoffgutachten
- A+S-Plan
- Planunterlagen Sanierungsbereiche
- Tabellarisches Entsorgungskonzept
- Bauzeitenplan nach Vorliegen des Ablaufplanes der Vergabestelle

## 01 Abbruch- und Rückbauarbeiten - BA 1, Haus 59 + 61
Datum: 24.02.2026

### Titel 1 Baustelleneinrichtung Haus 59 + 61

#### Bereich 1.1 Baustelleneinrichtung allgemein

*Hinweis: Hinweis Baustrom und Bauwasser*
Für die Schadstoffsanierungs- und Abbrucharbeiten wird eine Entnahmestelle für Baustrom und Bauwasser jeweils im KG der Gebäude bereitgestellt.

Anschlüsse Baustrom pro Gebäude:
- 2 Stück CEE-Steckdose 32 A Bals - 5-polig 400 V
- 1 Stück CEE-Steckdose 16 A Bals - 5-polig 400 V
- 2 Stück Schuko-Steckdose 16 A - 3-polig 230 V

Die weitere Verteilung von dort obliegt dem AN und ist in den nachfolgenden Positionen mit einzukalkulieren.

**1.1.10 Einrichten, Vorhalten und Räumen der Baustelle**
*** Pauschalposition
Einrichten und Räumen der Baustelle für sämtliche in dem Leistungsverzeichnis aufgeführten Leistungen für die Dauer der Maßnahme bis zur Abnahme. Die Räumung schließt die Reinigung und Wiederherrichtung der benutzten Fläche entsprechend dem ursprünglichen Zustand ein.
Menge: 1,000 psch

**1.1.20 Baustromversorgung herstellen und räumen**
Baustromversorgung für die gesamte Baustelle vollständig herstellen, inkl sämtlicher Anschlüsse, Verteilerkästen und Kabel etc. sowie unterhalten, warten und nach Beendigung der Baumaßnahme
demontieren und räumen.

Für die Schadstoffsanierungs- und Abbrucharbeiten wird jeweils eine Entnahmestelle für Baustrom im KG der Gebäude 59 und 61 bereitgestellt.

Anschlüsse Baustrom je Gebäude:
- 2 Stück CEE-Steckdose 32 A Bals - 5-polig 400 V
- 1 Stück CEE-Steckdose 16 A Bals - 5-polig 400 V
- 2 Stück Schuko-Steckdose 16 A - 3-polig 230 V

Der Verlauf der Baustromleitungen ist vom AN eigenverantworlich unter Berücksichtigung der örtlichen Gegebenheiten festzulengen und zu sichern.
Menge: 1,000 St

**1.1.30 Baustromversorgung vorhalten**
Baustromversorgung für die gesamt
Baustelle, vorhalten,
Positionsmenge = Produkt aus
1
(Vorhaltemenge)
mal
20
(Vorhaltedauer).
Menge: 20,000 StWo

**1.1.40 Bauwasserversorgung einrichten räumen**
Bauwasserversorgung für die gesamte Baustelle vollständig herstellen, inkl sämtlicher Anschlüsse, und Leitungen etc. sowie unterhalten, warten, sichern und nach Beendigung der Baumaßnahme demontieren und räumen.

Für die Schadstoffsanierungs- und Abbrucharbeiten wird jeweils eine Entnahmestelle für Bauwasser im KG der Gebäude 59 und 61 bereitgestellt.
Menge: 1,000 St

**1.1.50 Bauwasseranschluss vorhalten**
Bauwasserversorgung für die gesamte Baustelle vorhalten,
Positionsmenge = Produkt aus
1
(Vorhaltemenge)
mal
20
(Vorhaltedauer).
Menge: 20,000 StWo

**1.1.60 Sanitär-Waschcontainer, Einzelcontainer**
Sanitärcontainer als Einzelcontainer. Auf- und Abbauen einer WC- und Waschanlage im Baustellenbereich In Standardausführung für Baustellenpersonal entsprechend den baulichen Anforderungen und den Anforderungen an die Einrichtung nach §47 Arbeitsstättenverordnung und der Arbeitsstättenrichtlinie 47/1-3,5 mit der entsprechenden Anzahl von Waschplätzen, Duschen, WC-Kabinen, Urinalen sowie Handwaschbecken.
Im Einheitspreis ist der frostsichere Anschluss der Anlage sowie ein Abwassertank enthalten.
Ableiten des Schmutzwassers ist vor Ort nicht möglich.
Ausführung einschl. Heizung und dafür aller notwendigen Anschlussarbeiten, sowie der anfallenden Gebühren.
Einzelcontainer: 1,00/2,50/6,00 m
Menge: 1,000 St

**1.1.70 Sanitär-Waschcontainer, Einzelcontainer, vorhalten**
Betrieb und Vorhalten eines Einzel-Sanitär-Waschcontainers einschl. arbeitstäglicher Reinigung (mit Vorlage eines Reinigungsprotokolls). Betriebs- und Verbrauchsstoffe (Seifen und WC-Papier) sowie Beheizung nach Bedarf. Die Vorhaltung erfolgt über die gesamte Bauzeit.
Außer den vollen Monaten werden Teilzeiten nach Tagen zu 1/30 des Einheitspreises abgerechnet.
Nutzungsdauer: '20' Wochen
Menge: 20,000 StWo

**1.1.80 Tagesunterkunftcontainer, 8 Personen, 15 m2**
Container als Tagesunterkunft aufstellen, einschl. Unterbau und Anschluss Haustechnik, stapelbar, evtl. Nutzung durch Subunternehmer und räumen.

Ausstattung:
Außenwände doppelwandig, wind- und regendicht, wärmegeschützt nach DIN 4108 für Wärmedämmgebiet III als Mindestanforderung, Fußbodenbelag aus Linoleum, Elektroinstallation, Elektro-Wandheizer, Windfang als Vorhang, Außentür mit Profilzylinderschloss, zwei isolierverglaste Fenster

Möblierung:
2 Tische, 8 Stühle, 8 Stahlblech-Schränke
Grundfläche: 15 m2
Raumhöhe: 2,30 m
Menge: 1,000 St

**1.1.90 Tagesunterkunftcontainer, Unterhalt**
Container für Tagesunterkunft vorhalten und unterhalten. Die Kosten für Energie, Heizung, Wartung und tägliche Reinigung sind im Preis enthalten.
Außer den vollen Monaten werden Teilzeiten nach Tagen zu 1/30 des Einheitspreises abgerechnet.
Containergröße: ca. 15 m2 (6,0/2,5 m)
Nutzungsdauer: '20' Wochen
Menge: 20,000 StWo

**1.1.100 Schutzzaun versetzbar H 2m aufstellen räumen**
Schutzzaun, versetzbar, auf unbefestigtem Untergrund, aus Einzelelementen mit verzinktem Stahlrohrrahmen und Vergitterung, inkl. Sichtschutz, mit Standfüßen, Zaunoberkante über Oberfläche Gelände 2 m, aufstellen und räumen.
Menge: 250,000 m

**1.1.110 Schutzzaun versetzbar H 2m vorhalten**
Schutzzaun, versetzbar, auf unbefestigtem Untergrund, aus Einzelelementen mit verzinktem Stahlrohrrahmen und Vergitterung, inkl. Sichtschutz, mit Standfüßen, Zaunoberkante über Oberfläche Gelände 2 m, vorhalten,
Positionsmenge = Produkt aus 250 (Vorhaltemenge)
mal 20 (Vorhaltedauer).
Menge: 5000,000 mWo

*Hinweis: Gerüst Treppenhaus*

**1.1.120 Aufbauen flächenorientiert Standgerüst Arbeits-Schutzgerüst 3kN/m2 H2 L 4,5 m B 2,5 m H 12 m**
*** Bezugsbeschreibung
Aufbauen flächenorientiertes Standgerüst, DIN EN 12810-1, als Arbeits- und Schutzgerüst DIN EN 12811-1, Gerüstergänzungen werden gesondert vergütet, Lastklasse 4 (3 kN/m2), mit einer Gerüstlage, Höhenklasse H 2, verankern, Befestigung in der Tragkonstruktion der Fassade aus Putz, Einrüstung für Abbrucharbeiten, Grundfläche rechteckig, aufstellen auf Treppen, Höhe der obersten Gerüstlage 12 m, Standfläche waagerecht, über Lastverteiler belastbar,
Länge Gerüst/-bauteil '4,5' m,
Breite Gerüst/-bauteil '2,5' m,
Höhe Gerüst/-bauteil '12' m.
Menge: 1,000 St

**1.1.130 Gebrauchsüberlassung flächenorientiert Standgerüst Arbeits-Schutzgerüst 3kN/m2 H2 L 4,5 m B 2,5 m H 12 m**
*** wie Position 1.1.120
Gebrauchsüberlassung für flächenorientiertes Standgerüst, DIN EN 12810-1, als Arbeits- und Schutzgerüst DIN EN 12811-1, Gerüstergänzungen werden gesondert vergütet,
Positionsmenge = Produkt aus
1 (Gebrauchsüberlassungsmenge)
mal  3
(Gebrauchsüberlassungsdauer)
Menge: 3,000 StWo

**1.1.140 Abbauen flächenorientiert Standgerüst Arbeits-Schutzgerüst 3kN/m2 H2 L 4,5 m B 2,5 m H 12 m**
Abbauen flächenorientiertes Standgerüst, DIN EN 12810-1, als Arbeits- und Schutzgerüst DIN EN 12811-1, Gerüstergänzungen werden gesondert vergütet, Lastklasse 4 (3 kN/m2), mit einer Gerüstlage, Höhenklasse H 2, Grundfläche rechteckig, Höhe der obersten Gerüstlage 12 m, über Lastverteiler belastbar,
Länge Gerüst/-bauteil '4,5' m,
Breite Gerüst/-bauteil '2,5' m,
Höhe Gerüst/-bauteil '12' m.
Menge: 1,000 St

*Hinweis: Gerüsteinrichtung auf der Dachfläche*
Gerüsteinrichtung für die Entfernung der Asbestlüftungskanäle und die Demontage der Kamine auf der Dachfläche.

**1.1.150 Provisorische Sicherheits-Leiterhaken**
Provisorische Sicherheits-Leiterhaken einschl. Befestigungsmaterial einbauen und vorhalten für die Abbrucharbeiten der Kamine und Asbestlüftungskanäle an Dachgeschossfläche.
Der Leiterhaken bleibt nicht im Bestand des AG und wird nach Beendigung der Arbeiten wieder entfernt.
Menge: 24,000 St

**1.1.160 Anschlagschlaufe Edelstahl**
Anschlagschlaufe aus Edelstahl, als Sicherungspunkt für kurzfristige Arbeiten ohne Gerüste im Steildachbereich, einsch. Befestigungsmaterial zum Nachweis einbauen. Sicherheitsgeschirr anlegen und vorhalten. Dieser Anschlagpunkt bleibt nicht im Bestand des AG und wird nach Beendigung der Arbeiten wieder entfernt. Dacheindeckung wieder herstellen. Jeweils einen pro Dachseite für max. 3 Personen.
Menge: 8,000 St

**1.1.170 Gestellung von Sicherheitseinrichtungen**
Gestellung von Sicherheitseinrichtungen wie Sicherungs-und Führungsseilen für den Einsatz der PSAgA Ausrüstung für Reparaturarbeiten gemäß BG Vorschriften. Arbeiten erfolgen unter/mit PSAgA.
Menge: 8,000 St

**1.1.180 Besengerüst aufbauen, vorhalten, abbauen**
Besengerüst im Bereich der Schornsteine und Asbestlüftungskanäle auf der Dachfläche aufbauen, vorhalten und nach Beendigung der Arbeiten abbauen. Konstruktion in die neu verbauten Leiterhaken einhängen und sichern.
Menge: 8,000 St

**1.1.190 Schnellbaugerüst als Dachaufstieg aufbauen, vorhalten, abbauen**
Schnellbaugerüst als Dachaufstieg aus Aluminium an den Aufbauort vertragen, aufbauen, vorhalten und abbauen.
Menge: 2,000 St

#### Bereich 1.2 Baustelleneinrichtung Schadstoffsanierung

**1.2.10 4-Kammer-Personendekontaminationsanlage**
*** Bezugsbeschreibung
Personendekontaminationseinheit als 4-Kammerschleuse, für Arbeiten nach TRGS 519, mit Industriestaubsauger für Personenreinigung, Staubklasse H, Aufstellung im Innenbereich, als zugelassenes System (Modulbauart), für Schleusung einer Person, mit selbständiger Unterdruckhaltung, Luftführung mit Rückschlagklappen und selbstschließenden Türen mit Verriegelungssystem, inkl. aller Anschlüsse,
Länge '4' m,
Breite '1' m,
Höhe '2' m, mit Reinigungsvorrichtung als Wasserdusche,
einschl. Abwasserreinigungsanlage, aufbauen, für die Dauer der Sanierungsmaßnahme vorhalten, reinigen und abbauen.
Menge: 2,000 St

**1.2.20 Umsetzen 4-Kammer-Personendekontaminationsanlage**
*** wie Position 1.2.10
geschoss- und/oder wohnungsweise umsetzen
Menge: 6,000 St

**1.2.30 Unterdruckanlage 200-500m3, 8-facher Luftwechsel/h**
*** Bezugsbeschreibung
Unterdruckanlage mit Schwebstofffilter, einschl. Vor- und Zwischenfilter, für einen Unterdruck von mind. 20 Pa, inkl. aller Anschlüsse sowie Abluftführung und eventuell erforderliche Hilfskonstruktionen (Lutten, Fenster/Spanplattenausführung zur Ab- und Zuluftführung), Abscheidegrad und Aufbau nach
TRGS 519, für kontrollierte Lufthaltung, einschl. Kontrollgerät mit kontinuierlicher Aufzeichnung und optischer Warneinrichtung und akustischer Warneinrichtung, Größe des Abschottungsraumes über 200 bis 500 m3, mind. 8-facher Luftwechsel/Stunde, installieren, für die Dauer der Sanierungsarbeiten vorhalten, reinigen und demontieren, einschl. Entsorgung der Filter und anderer anlagenspezifischer Abfallstoffe, Aufstellung in Gebäuden.

HINWEIS:
Der Registrierstreifen des Unterdruckmessgerätes ist nach Beendigung der Arbeiten der Fachbauleitung des Auftraggebers zur Kontrolle vorzulegen.

Das Unterdruckhaltegerät ist zusätzlich mit einem Aktivkohlefilter für Arbeiten an PAK-haltigen Bauteilen nach TRGS 551, TRGS 524, DGUV-Regal 101-004 zu versehen.
Menge: 2,000 St

**1.2.40 Umsetzen Unterdruckanlage 200-500m3**
*** wie Position 1.2.30
geschossweise/hausweise umsetzen
Menge: 16,000 St

**1.2.50 1-Kammer Personendekontaminsanlage**
*** Bezugsbeschreibung
Personendekontaminationseinheit als 1-Kammerschleuse, für Arbeiten an Schadstoffen, PAK und KMF nach TRGS 521 und TRGS 524, mit Industriestaubsauger für Personenreinigung, Staubklasse H, Aufstellung im Innenbereich, als zugelassenes System (Modulbauart), für Schleusung einer Person, mit selbständiger Unterdruckhaltung, Luftführung mit Rückschlagklappen und selbstschließenden Türen mit Verriegelungssystem,
Länge '1' m,
Breite '1' m,
Höhe '2' m, aufbauen, für die Dauer der gesamten
Sanierungsmaßnahme vorhalten, reinigen, abbauen.
Menge: 2,000 St

**1.2.60 Wie vor, jedoch geschossweise/hausweise umsetzen;**
*** wie Position 1.2.50
geschossweise/hausweise umsetzen
Menge: 16,000 St

**1.2.70 Reißverschlusstür herstellen und räumen**
Reißverschlusstür, in Schutzvorrichtung, an Türöffnungen, im Innenbereich, einschl. Unterkonstruktion, Oberkante Öffnung bis 3 m, Reißverschlusslänge 3 m, Einzelgröße bis 1 m2, aus Kunststofffolie, Foliendicke mind. 0,4 mm, herstellen und räumen.
Menge: 36,000 St

**1.2.80 Industriestaubsauger H**
Bereitstellung eines Industriestaubsaugers mit Filtermaterial für die Staubklassen H gemäß DIN EN 1822-1 und Asbestzulassung, inkl. mehrfach bereichs- und geschossweise umsetzen. Das Gerät ist bis zum Abschluss der Arbeiten vor Ort vorzuhalten.
Menge: 2,000 St

**1.2.90 Abschottung aus Folie 0,40 mm, 2-lagig mit UK**
Abschottung als Verbindungsgang, Höhe bis 3 m, von der Fußbodenoberkante bis zur Massivdecke, Aufstellung im Innenbereich, Tragkonstruktion aus Holz, einseitige Bekleidung aus doppellagiger PE-Folie 0,4 mm, Umlaufende Anschlüsse an angrenzende Bauteile und Durchdringungen sowie alle Stoßstellen unterdruckfest herstellen, reinigen und entfernen.
Stöße ca. 30 cm überlappend herstellen,
Entsorgung wird gesondert vergütet.

EP nach m2 Abschottung ggf. Arbeitsfläche
Menge: 140,000 m2

**1.2.100 Abschottung Folie einfach**
Vollständiges, staubdichtes und unterdruckfestes Abschotten von schwer zu reinigenden Wand-/ Deckenflächen / Dachfläche / Inventar / Einbauten / Installationen etc. im Sanierungsbereich mit min. 0,4 mm PE-Folie.

Bei Bedarf Untergrundvorbereitung
(auch Reinigungsarbeiten) und Abdichten mittels Montageschaum

Höhe: bis zu 3,00m

Anbringen, sichern für die Dauer der Sanierungsmaßnahme, reinigen und beseitigen.
EP nach m2 Abschottung ggf. Arbeitsfläche
Menge: 250,000 m2

**1.2.110 Einwegschutzanzug für Dritte**
Zertifizierter Einweg-Schutzanzug für Dritte, Chemikalienschutzanzug Typ 5+6, Kategorie III nach EG-Richtlinie 89/689 EWG, einschl. Überziehschuhe, Schutzhandschuhe und filtrierender Vollmaske (P3), liefern, entsorgungsgerecht verpacken, zur Sammelstelle transportieren, einschl. Entsorgung des Filters und anderer anlagenspezifischer Abfallstoffe
Menge: 32,000 St

### Titel 2 Abbruch Außenanlagen

#### Bereich 2.1 Abbrucharbeiten Außen

*Hinweis: Außenzaun*

**2.1.10 Zaun Schmiedeeisen Stahl abbrechen**
Abbruch des Zaunes aus Schmiedeeisen/in Schmiedeeisenoptik, aus Stahl, im Rahmen einer Totalabbruchmaßnahme, nicht schadstoffbelastet,
Abfall ist nicht gefährlich, Höhe 2 m, Geräteeinsatz ist möglich, aufgenommene Stoffe sammeln, im Behälter des AN lagern, Behältergröße nach Wahl des AN, auf LKW des AN laden, Abfallschlüssel nach AVV (Abfallverzeichnis-Verordnung) 170405 Eisen/Stahl, Mengenermittlung nach Aufmaß,
der Abbruch der Pfosten wird gesondert vergütet,
die Entsorgung wird gesondert vergütet.
Menge: 12,000 m

**2.1.20 Einfahrtstor Schmiedeeisen abbrechen**
Abbruch des Zauntores aus Schmiedeeisen/in Schmiedeeisenoptik, aus Stahl, im Rahmen einer Totalabbruchmaßnahme, nicht schadstoffbelastet,
Abfall ist nicht gefährlich, lichte Weite 250 cm, Höhe 2 m, Abbruch von Hand/mit handgeführten Kleingeräten,
aufgenommene Stoffe sammeln, im Behälter des AN lagern, Behältergröße nach Wahl des AN, auf LKW des AN laden, Abfallschlüssel nach AVV (Abfallverzeichnis-Verordnung) 170405 Eisen/Stahl, der Abbruch der Pfosten wird gesondert vergütet, die Entsorgung wird gesondert vergütet.
Menge: 1,000 St

**2.1.30 Betonpfeiler Außenzaun abbrechen**
Abbruch des Pfeilers aus Mauerwerk aus Mauerziegel, Querschnitt über 1750 bis 2000 cm2, Höhe über 1,9 bis 2 m, einschl. Putz, einseitig, mit Beschichtung, im Rahmen einer Totalabbruchmaßnahme, nicht schadstoffbelastet, Abfall ist nicht gefährlich, Werte gemäß Ersatzbaustoffverordnung 2023 sind eingehalten, Charakterisierung gemischter Bauschutt Klasse RC-1 nach EBV 2023, Anlage 1, Tabelle 1, Wichte des Abbruchstoffes DIN EN 1991-1-1 15 kN/m3, Ausführung im Freien, Arbeitshöhe bis 2 m,
Geräteeinsatz ist möglich, max. Gesamtgewicht bis 5 t,
aufgenommene Stoffe sammeln, ohne Zerkleinerung, im Behälter des AN lagern, Behältergröße nach Wahl des AN, auf LKW des AN laden, Abfallschlüssel nach AVV (Abfallverzeichnis-Verordnung) 170107 Gemische aus Beton, Ziegel, Fliesen und Keramik, Mengenermittlung nach Aufmaß, die Entsorgung wird gesondert vergütet.
Menge: 2,500 m3

**2.1.40 Streifenfundament Stahlbeton abbrechen**
Abbruch des Streifenfundaments aus Stahlbeton, Leichtbeton, Betonfestigkeitsklasse gemäß Bestandsunterlagen, eine Überschreitung der Betondruckfestigkeit(en) gemäß Bestandsunterlagen im dort zugrunde gelegten Druckfestigkeitssystem (Nennfestigkeiten bzw. charakteristische Festigkeiten) bis zu 2 Druckfestigkeitsklassenstufen ist einzukalkulieren, Betonfestigkeitsklasse  C16/20
ohne Bekleidungen und Beschichtungen, im Rahmen einer Totalabbruchmaßnahme, nicht schadstoffbelastet,
Abfall ist nicht gefährlich, Werte gemäß Ersatzbaustoffverordnung 2023 sind eingehalten, Charakterisierung gemischter Bauschutt Klasse RC-1 nach EBV 2023, Anlage 1, Tabelle 1, Wichte des Abbruchstoffes DIN EN 1991-1-1 15 kN/m3, Abbruchbreite über 30 bis 40 cm,
Abbruchdicke '50' cm, Ausführung innerhalb des
Bauwerks, Arbeitshöhe bis 2 m,
Geräteeinsatz ist möglich, max. Gesamtgewicht bis 5 t, ohne Zerkleinerung,
aufgenommene Stoffe sammeln, im Behälter des AN lagern, Behältergröße nach Wahl des AN, auf LKW des AN laden, Abfallschlüssel nach AVV (Abfallverzeichnis-Verordnung) 170101 Beton, Mengenermittlung nach Aufmaß,
die Entsorgung wird gesondert vergütet.
Menge: 30,000 m

**2.1.50 Zaunpfosten Stahl abbrechen zw. Haus 63-65**
Abbruch des Zaunpfostens aus Stahl, in Fundament eingegossen, im Rahmen einer Totalabbruchmaßnahme, nicht schadstoffbelastet, Abfall ist nicht gefährlich, Querschnitt 50/50 mm, Wanddicke 3 mm, Gesamtlänge 120 cm, Geräteeinsatz ist möglich, aufgenommene Stoffe sammeln, im Behälter des AN lagern, Behältergröße nach Wahl des AN, auf LKW des AN laden, Abfallschlüssel nach AVV (Abfallverzeichnis-Verordnung) 170405 Eisen/Stahl, der Abbruch des Fundamentes wird gesondert vergütet,
die Entsorgung wird gesondert vergütet.
Menge: 30,000 St

**2.1.60 Zaun Holz/Holzwerkstoff zw. Haus 63-65 abbrechen**
Abbruch des Zaunes aus Holz/Holzwerkstoff, Zaunfelder mit einseitiger Bekleidung aus Brettern im Rahmen einer Totalabbruchmaßnahme, nicht schadstoffbelastet,
Abfall ist nicht gefährlich, Altholzkategorie A I, Höhe
1 m, Abbruchdicke '1,5' cm, Wichte des Abbruchstoffes
DIN EN 1991-1-1 7,5 kN/m3, Abbruch von Hand/mit handgeführten Kleingeräten, aufgenommene Stoffe sammeln, im Behälter des AN lagern, Behältergröße nach Wahl des AN, auf LKW des AN laden, Abfallschlüssel nach AVV (Abfallverzeichnis-Verordnung) 170201 Bau-/Abbruchabfall Holz, Mengenermittlung nach Aufmaß, der Abbruch der Pfosten wird gesondert vergütet, die Entsorgung wird gesondert vergütet.
Menge: 50,000 m

**2.1.70 Zaun Stahlgittermatten Stahl Haus 63-65 abbrechen**
Abbruch des Zaunes aus Stahlgittermatten (Paneelen), aus Stahl, im Rahmen einer Totalabbruchmaßnahme, nicht schadstoffbelastet, Abfall ist nicht gefährlich,
Höhe 1 m, Abbruch von Hand/mit handgeführten Kleingeräten, aufgenommene Stoffe sammeln, im Behälter des AN lagern, Behältergröße nach Wahl des AN, auf LKW des AN laden, Abfallschlüssel nach AVV (Abfallverzeichnis-Verordnung) 170405 Eisen/Stahl, Mengenermittlung nach Aufmaß, der Abbruch der Pfosten wird gesondert vergütet, die Entsorgung wird gesondert vergütet.
Menge: 30,000 m

*Hinweis: Schuppen- und Kfz-Haus*

**2.1.80 Dachziegeldeckung abbrechen**
Abbruch der Dachziegel-Dachdeckung, Dachneigung über 35 bis 40 Grad, Abbruch Unterkonstruktion und Dämmung wird gesondert vergütet, Flächenlast des Abbruchstoffes DIN EN 1991-1-1 0,6 kN/m2, im Rahmen einer Totalabbruchmaßnahme, nicht schadstoffbelastet,
Abfall ist nicht gefährlich, Werte gemäß Ersatzbaustoffverordnung 2023 sind eingehalten, Charakterisierung gemischter Bauschutt Klasse RC-1 nach EBV 2023, Anlage 1, Tabelle 1, Arbeitshöhe bis 3,5 m über der Standfläche des hierfür erforderlichen Gerüstes,
Abbruch von Hand/mit handgeführten Kleingeräten,
aufgenommene Stoffe sammeln, im Behälter des AN lagern, Behältergröße nach Wahl des AN, auf LKW des AN laden, Abfallschlüssel nach AVV (Abfallverzeichnis-Verordnung) 170904 gemischte Bau- und Abbruchabfälle, Mengenermittlung nach Aufmaß,
die Entsorgung wird gesondert vergütet.
Menge: 60,000 m2

**2.1.90 Traglattung Dach Holz/Holzwerkstoff abbrechen**
Abbruch der Traglattung am Dach, aus Holz/Holzwerkstoff, im Rahmen einer Totalabbruchmaßnahme, nicht schadstoffbelastet,
Abfall ist nicht gefährlich, Abfallschlüssel nach AVV (Abfallverzeichnis-Verordnung) 170201 Bau-/Abbruchabfall Holz, Altholzkategorie A I, Querschnitt der Traglatten B/H 24/48 mm, Traglattenabstand 180 mm, Wichte des Abbruchstoffes DIN EN 1991-1-1 7,5 kN/m3, Untergrund Holz, Ausführung im Freien, Abbruch von Hand/mit handgeführten Kleingeräten, aufgenommene Stoffe sammeln, im Behälter des AN lagern, Behältergröße nach Wahl des AN, auf LKW des AN laden, Mengenermittlung nach Aufmaß,
die Entsorgung wird gesondert vergütet.
Menge: 50,000 m2

**2.1.100 Sparren Holz/Holzwerkstoff abbrechen**
Abbruch des Sparrens aus Holz/Holzwerkstoff, im Rahmen einer Totalabbruchmaßnahme, nicht schadstoffbelastet,
Abfall ist nicht gefährlich, Abfallschlüssel nach AVV (Abfallverzeichnis-Verordnung) 170201 Bau-/Abbruchabfall Holz, Altholzkategorie A II, Querschnitt über 80 bis 100 cm2, Wichte des Abbruchstoffes DIN EN 1991-1-1 7,5 kN/m3, Ausführung auf Dachfläche, Arbeitshöhe bis 2 m,
Abbruch von Hand/mit handgeführten Kleingeräten,
aufgenommene Stoffe sammeln, im Behälter des AN lagern, Behältergröße nach Wahl des AN, auf LKW des AN laden, Mengenermittlung nach Aufmaß,
die Entsorgung wird gesondert vergütet.
Menge: 110,000 m

**2.1.110 Außenwand Mauerziegel abbrechen**
Abbruch der Außenwand aus Mauerwerk aus Mauerziegel, ohne Bekleidungen und Beschichtungen, im Rahmen einer Totalabbruchmaßnahme, nicht schadstoffbelastet,
Abfall ist nicht gefährlich, Werte gemäß Ersatzbaustoffverordnung 2023 sind eingehalten, Charakterisierung gemischter Bauschutt Klasse RC-1 nach EBV 2023, Anlage 1, Tabelle 1, Wichte des Abbruchstoffes DIN EN 1991-1-1 15 kN/m3,
Abbruchdicke '36,5' cm, Ausführung im Freien,
Arbeitshöhe bis 2 m,
Geräteeinsatz ist möglich, max. Gesamtgewicht bis 5 t,
aufgenommene Stoffe sammeln, ohne Zerkleinerung, im Behälter des AN lagern, Behältergröße nach Wahl des AN, auf LKW des AN laden, Abfallschlüssel nach AVV (Abfallverzeichnis-Verordnung) 170107 Gemische aus Beton, Ziegel, Fliesen und Keramik, Mengenermittlung nach Aufmaß,
die Entsorgung wird gesondert vergütet.
Menge: 52,000 m3

**2.1.120 Holzfenster abbrechen**
Abbruch des Fensters, des Einfachfensters, mit Verglasung, einteilig, aus Holz/Holzwerkstoff, im Rahmen einer Totalabbruchmaßnahme, nicht schadstoffbelastet,
Abfall ist nicht gefährlich, Abfallschlüssel nach AVV (Abfallverzeichnis-Verordnung) 170904 gemischte Bau- und Abbruchabfälle, , Einzelfläche über 1,75 bis 2 m2,
Dicke Rahmen '68' mm,
Dicke Verglasung '5' mm, einschl. Blendrahmen,
Ausführung innerhalb des Bauwerks, Arbeitshöhe bis 2 m,
Abbruch von Hand/mit handgeführten Kleingeräten,
aufgenommene Stoffe sammeln, im Behälter des AN lagern, Behältergröße nach Wahl des AN, auf LKW des AN laden, Mengenermittlung nach Aufmaß,
die Entsorgung wird gesondert vergütet.
Menge: 4,000 m2

**2.1.130 Holztür abbrechen**
Abbruch der Tür, Flügeltür, aus Holz/Holzwerkstoff, im Rahmen einer Totalabbruchmaßnahme, nicht schadstoffbelastet, Abfall ist nicht gefährlich, Abfallschlüssel nach AVV (Abfallverzeichnis-Verordnung) 170201 Bau-/Abbruchabfall Holz, Altholzkategorie A II,
Breite Nennmaß Wandöffnung '900' mm,
Höhe Nennmaß Wandöffnung '2050' mm,
Türblattdicke '40' mm, einschl. Beschlag, einschl.
Blendrahmen, Ausführung innerhalb des Bauwerks, Arbeitshöhe bis 2 m,
Abbruch von Hand/mit handgeführten Kleingeräten,
aufgenommene Stoffe sammeln, im Behälter des AN lagern, Behältergröße nach Wahl des AN, auf LKW des AN laden,
die Entsorgung wird gesondert vergütet.
Menge: 3,000 St

**2.1.140 Kunststofffenster abbrechen**
Abbruch des Fensters, des Einfachfensters, mit Verglasung, einteilig, aus Kunststoff, im Rahmen einer Totalabbruchmaßnahme, nicht schadstoffbelastet,
Abfall ist nicht gefährlich, Einzelfläche über 0,75 bis 1 m2, einschl. Blendrahmen,
Dicke Rahmen '68' mm,
Dicke Verglasung '10' mm, Ausführung innerhalb des
Bauwerks, Arbeitshöhe bis 2 m,
Abbruch von Hand/mit handgeführten Kleingeräten,
aufgenommene Stoffe sammeln, im Behälter des AN lagern, Behältergröße nach Wahl des AN, auf LKW des AN laden, Abfallschlüssel nach AVV (Abfallverzeichnis-Verordnung) 170904 gemischte Bau- und Abbruchabfälle, Mengenermittlung nach Aufmaß,
die Entsorgung wird gesondert vergütet.
Menge: 3,000 m2

**2.1.150 Rollladenkasten Alu abbrechen**
Abbruch des Rollladenkastens aus Aluminium, im Rahmen einer Totalabbruchmaßnahme, nicht schadstoffbelastet,
Abfall ist nicht gefährlich, Abfallschlüssel nach AVV (Abfallverzeichnis-Verordnung) 170407 Metall, gemischt, Maße H/T 25/24 cm, Breite über 70 bis 100 cm,
Abbruchdicke '0,5' cm, Ausführung innerhalb des
Bauwerks, Arbeitshöhe bis 2 m,
Abbruch von Hand/mit handgeführten Kleingeräten,
aufgenommene Stoffe sammeln, im Behälter des AN lagern, Behältergröße nach Wahl des AN, auf LKW des AN laden,
die Entsorgung wird gesondert vergütet.
Menge: 2,000 St

**2.1.160 Wäschestangen Stahl abbrechen**
Abbruch des Zaunpfostens aus Stahl, in Fundament eingegossen, im Rahmen einer Totalabbruchmaßnahme, nicht schadstoffbelastet, Abfall ist nicht gefährlich, Abfallschlüssel nach AVV (Abfallverzeichnis-Verordnung) 170405 Eisen/Stahl, Querschnitt 50/50 mm, Wanddicke 3 mm, Gesamtlänge 120 cm,
Abbruch von Hand/mit handgeführten Kleingeräten,
aufgenommene Stoffe sammeln, im Behälter des AN lagern, Behältergröße nach Wahl des AN, auf LKW des AN laden, der Abbruch des Fundamentes wird gesondert vergütet,
die Entsorgung wird gesondert vergütet.
Menge: 10,000 St

**2.1.170 Kunststofftür abbrechen**
Abbruch der Tür, mit Verglasung, der Außentür aus Kunststoff, im Rahmen einer Totalabbruchmaßnahme, nicht schadstoffbelastet, Abfall ist nicht gefährlich,
Breite Nennmaß Wandöffnung '980' mm,
Höhe Nennmaß Wandöffnung '1980' mm, einschl.
Blendrahmen, Dicke Rahmen '68' mm,
Dicke Verglasung '10' mm, einschl. Beschlag, Ausführung
innerhalb des Bauwerks, Arbeitshöhe bis 2 m,
Abbruch von Hand/mit handgeführten Kleingeräten,
aufgenommene Stoffe sammeln, im Behälter des AN lagern, Behältergröße nach Wahl des AN, auf LKW des AN laden, Abfallschlüssel nach AVV (Abfallverzeichnis-Verordnung) 170904 gemischte Bau- und Abbruchabfälle,
die Entsorgung wird gesondert vergütet.
Menge: 1,000 St

**2.1.180 Dachabdichtung Bitumenbahn 2lagig abbrechen**
Abbruch der Dachabdichtung, Bitumenbahn, 2-lagig, Gesamtdicke der Abdichtungsbahnen 4,5 mm, verklebt, im Rahmen einer Totalabbruchmaßnahme, nicht schadstoffbelastet,
Abfall ist nicht gefährlich, Arbeitshöhe bis 3,5 m über der Standfläche des hierfür erforderlichen Gerüstes,
Abbruch von Hand/mit handgeführten Kleingeräten,
aufgenommene Stoffe sammeln, im Behälter des AN lagern, Behältergröße nach Wahl des AN, auf LKW des AN laden, transportieren, entsorgen, zum Lager oder zur Anlage nach Wahl des AN, Abfallschlüssel nach AVV (Abfallverzeichnis-Verordnung) 170302 Bitumengemische, Mengenermittlung nach Wiegekarte,
Vergütung der Entsorgung übernimmt AN.
Menge: 20,000 m2

**2.1.190 Dachrinne Stahl verz abbrechen**
Abbruch Dachrinne, aus verzinktem Stahl, Dicke 0,7 mm,
Länge '2000' mm, Nenngröße 333 mm, im Rahmen einer
Totalabbruchmaßnahme, nicht schadstoffbelastet,
Abfall ist nicht gefährlich, Abfallschlüssel nach AVV (Abfallverzeichnis-Verordnung) 170405 Eisen/Stahl,
Abbruch von Hand/mit handgeführten Kleingeräten,
aufgenommene Stoffe sammeln, im Behälter des AN lagern, Behältergröße nach Wahl des AN, auf LKW des AN laden, Mengenermittlung nach Aufmaß,
die Entsorgung wird gesondert vergütet.
Menge: 30,000 m

**2.1.200 Regenfallrohr Stahl verz abbrechen**
Abbruch Regenfallrohr, aus verzinktem Stahl, Dicke 0,7 mm, Nenngröße 100, im Rahmen einer Totalabbruchmaßnahme, nicht schadstoffbelastet,
Abfall ist nicht gefährlich, Abfallschlüssel nach AVV (Abfallverzeichnis-Verordnung) 170405 Eisen/Stahl,
Abbruch von Hand/mit handgeführten Kleingeräten,
aufgenommene Stoffe sammeln, im Behälter des AN lagern, Behältergröße nach Wahl des AN, auf LKW des AN laden, Mengenermittlung nach Aufmaß,
die Entsorgung wird gesondert vergütet.
Menge: 6,500 m

**2.1.210 Metall-Traufe abbrechen**
Abbruch der Metall-Traufe, aus Titanzink, Zuschnittbreite 200 mm, Dachfläche in Leistendeckung, im Rahmen einer Totalabbruchmaßnahme, nicht schadstoffbelastet, Abfall ist nicht gefährlich, Abfallschlüssel nach AVV (Abfallverzeichnis-Verordnung) 170405 Eisen/Stahl, Abbruch Unterkonstruktion wird gesondert vergütet, Arbeitshöhe bis 3,5 m über der Standfläche des hierfür erforderlichen Gerüstes,
Abbruch von Hand/mit handgeführten Kleingeräten,
aufgenommene Stoffe sammeln, im Behälter des AN lagern, Behältergröße nach Wahl des AN, auf LKW des AN laden, Mengenermittlung nach Aufmaß,
die Entsorgung wird gesondert vergütet.
Menge: 40,000 m

**2.1.220 Bodenpl. Stahlbeton abbrechen**
Abbruch der Bodenplatte aus Stahlbeton, Normalbeton, Betonfestigkeitsklasse gemäß Bestandsunterlagen, eine Überschreitung der Betondruckfestigkeit(en) gemäß Bestandsunterlagen im dort zugrunde gelegten Druckfestigkeitssystem (Nennfestigkeiten bzw. charakteristische Festigkeiten) bis zu 2 Druckfestigkeitsklassenstufen ist einzukalkulieren,
Betonfestigkeitsklasse  C 20/25
ohne Bekleidungen und Beschichtungen, im Rahmen einer Totalabbruchmaßnahme, nicht schadstoffbelastet,
Abfall ist nicht gefährlich, Werte gemäß Ersatzbaustoffverordnung 2023 sind eingehalten, Charakterisierung gemischter Bauschutt Klasse RC-1 nach EBV 2023, Anlage 1, Tabelle 1, Wichte des Abbruchstoffes DIN EN 1991-1-1 24 kN/m3,
Abbruchdicke '25' cm, Ausführung im Freien, Arbeitshöhe
bis 2 m, Geräteeinsatz ist möglich, max. Gesamtgewicht bis 5 t, aufgenommene Stoffe sammeln, ohne Zerkleinerung, im Behälter des AN lagern, Behältergröße nach Wahl des AN, auf LKW des AN laden, Abfallschlüssel nach AVV (Abfallverzeichnis-Verordnung) 170101 Beton, Mengenermittlung nach Aufmaß,
die Entsorgung wird gesondert vergütet.
Menge: 50,000 m2

**2.1.230 Massivholzdiele abbrechen**
Abbruch von Belag aus Massivholzdielen aus Holz/Holzwerkstoff, genagelt, im Rahmen einer Totalabbruchmaßnahme, nicht schadstoffbelastet,
Abfall ist nicht gefährlich, Abfallschlüssel nach AVV (Abfallverzeichnis-Verordnung) 170201 Bau-/Abbruchabfall Holz, Altholzkategorie A III,
Abbruchdicke '2,8' cm, Wichte des Abbruchstoffes DIN EN
1991-1-1 7,5 kN/m3, Ausführung innerhalb des Bauwerks, Ausführung in allen Geschossen,
Abbruch von Hand/mit handgeführten Kleingeräten,
aufgenommene Stoffe sammeln, im Behälter des AN lagern, Behältergröße nach Wahl des AN, auf LKW des AN laden, Mengenermittlung nach Aufmaß,
die Entsorgung wird gesondert vergütet.
Menge: 35,000 m2

**2.1.240 Streifenfundament Stahlbeton abbrechen**
Abbruch des Streifenfundaments aus Stahlbeton, Normalbeton, Betonfestigkeitsklasse gemäß Bestandsunterlagen, eine Überschreitung der Betondruckfestigkeit(en) gemäß Bestandsunterlagen im dort zugrunde gelegten Druckfestigkeitssystem (Nennfestigkeiten bzw. charakteristische Festigkeiten) bis zu 2 Druckfestigkeitsklassenstufen ist einzukalkulieren, Betonfestigkeitsklasse  C 20/25
ohne Bekleidungen und Beschichtungen, im Rahmen einer Totalabbruchmaßnahme, nicht schadstoffbelastet,
Abfall ist nicht gefährlich, Werte gemäß Ersatzbaustoffverordnung 2023 sind eingehalten, Charakterisierung gemischter Bauschutt Klasse RC-1 nach EBV 2023, Anlage 1, Tabelle 1, Wichte des Abbruchstoffes DIN EN 1991-1-1 24 kN/m3, Abbruchbreite
über 30 bis 40 cm, Abbruchdicke '40' cm, Ausführung im
Freien, Arbeitshöhe bis 2 m, Geräteeinsatz ist möglich, max. Gesamtgewicht bis 5 t, ohne Zerkleinerung,
aufgenommene Stoffe sammeln, im Behälter des AN lagern, Behältergröße nach Wahl des AN, auf LKW des AN laden, Abfallschlüssel nach AVV (Abfallverzeichnis-Verordnung) 170101 Beton, Mengenermittlung nach Aufmaß,
die Entsorgung wird gesondert vergütet.
Menge: 40,000 m

**2.1.250 Zaunpfosten Stahl abbrechen**
Abbruch des Zaunpfostens aus Stahl, in Fundament eingegossen, im Rahmen einer Totalabbruchmaßnahme, nicht schadstoffbelastet, Abfall ist nicht gefährlich, Abfallschlüssel nach AVV (Abfallverzeichnis-Verordnung) 170405 Eisen/Stahl, Querschnitt 50/50 mm, Wanddicke 3 mm, Gesamtlänge 200 cm, Geräteeinsatz ist möglich,
aufgenommene Stoffe sammeln, im Behälter des AN lagern, Behältergröße nach Wahl des AN, auf LKW des AN laden, der Abbruch des Fundamentes wird gesondert vergütet,
die Entsorgung wird gesondert vergütet.
Menge: 12,000 St

**2.1.260 Abbruchflächen mit Schotter verdichten**
Frostschutzschicht ZTV SoB-StB, Belastungsklasse RStO 12/24 Bk0,3, Verdichtungsgrad mind. DPr 1, aus Baustoffgemisch für Frostschutzschicht, natürliche Gesteinskörnung TL Gestein, Körnung 0/32, Schichtdicke 30 cm, Infiltrationsbeiwert ki größer gleich 1 x 10 hoch minus 5 m/s, Arbeiten mit Gerät.
Menge: 50,000 m2

### Titel 3 Abbruch und Schadstoffsanierung - Haus 59

#### Bereich 3.1 Schadstoffsanierung

*Hinweis: Blei-, Schwermetallhaltige Bauteile*

**3.1.10 Wohnungseingangstür Holz/Holzwerkstoff abbrechen**
Abbruch der Tür, Innentür, einflügelig, aus Holz/Holzwerkstoff, im Rahmen einer Totalabbruchmaßnahme, Abfallschlüssel nach AVV (Abfallverzeichnis-Verordnung) 170204* Glas, Kunststoff und Holz, schadstoffbelastet, Schadstoff Schwermetall TRGS 524, DGUV-Regel 101-004, Schadstoff 2 Blei TRGS 505, DGUV-Regel 101-004,
Abfall ist gefährlich, Altholzkategorie A IV,
Breite Nennmaß Wandöffnung '950' mm,
Höhe Nennmaß Wandöffnung '2080' mm,
Maulweite/Wanddicke 300 mm,
Türblattdicke '40' mm, einschl. Beschlag, einschl.
Umfassungszarge, Ausführung innerhalb des Bauwerks, Ausführung in allen Geschossen, Arbeitshöhe bis 2 m,
Abbruch von Hand/mit handgeführten Kleingeräten, Ausführung staubarm TRGS 559, ohne
Untergrundschädigung
aufgenommene Stoffe sammeln, im Behälter des AN lagern, Behältergröße nach Wahl des AN, auf LKW des AN laden,
die Entsorgung wird gesondert vergütet.
Menge: 6,000 St

**3.1.20 Wohnungseingangstür Stahl besch abbrechen**
Abbruch der Tür, der Innentür einflügelig, aus beschichtetem Stahl, im Rahmen einer Totalabbruchmaßnahme, Abfallschlüssel nach AVV (Abfallverzeichnis-Verordnung) 170409* Metallabfälle, die durch gefährliche Stoffe verunreinigt sind, schadstoffbelastet, Schadstoff Blei TRGS 505, DGUV-Regel 101-004, Schadstoff 2 Schwermetall TRGS 524, DGUV-Regel 101-004,
Abfall ist gefährlich,
Breite Nennmaß Wandöffnung '950' mm,
Höhe Nennmaß Wandöffnung '2080' mm, einschl.
Blockrahmen/-zarge, Maulweite/Wanddicke 300 mm, einschl. Beschlag,
Türblattdicke '40' mm, Ausführung innerhalb des
Bauwerks, Ausführung im Dachgeschoss, Arbeitshöhe bis 3 m, Abbruch von Hand/mit handgeführten Kleingeräten, Ausführung staubarm TRGS 559, aufgenommene Stoffe zur Entsorgung sortieren, sammeln, im staubdichten, geschlossenen Behälter des AN lagern, Behältergröße nach Wahl des AN, auf LKW des AN laden, Mengenermittlung nach Aufmaß,
die Entsorgung wird gesondert vergütet.
Menge: 2,000 St

**3.1.30 Innentür Holz/Holzwerkstoff abbrechen Maulweite/WD 170mm**
*** Bezugsbeschreibung
Abbruch der Tür, Innentür, einflügelig, aus Holz/Holzwerkstoff, im Rahmen einer Totalabbruchmaßnahme, Abfallschlüssel nach AVV (Abfallverzeichnis-Verordnung) 170204* Glas, Kunststoff und Holz, schadstoffbelastet, Schadstoff Schwermetall TRGS 524, DGUV-Regel 101-004, Schadstoff 2 Blei TRGS 505, DGUV-Regel 101-004,
Abfall ist gefährlich, Altholzkategorie A IV,
Breite Nennmaß Wandöffnung '860' mm,
Höhe Nennmaß Wandöffnung '2080' mm,
Maulweite/Wanddicke 170 mm,
Türblattdicke '40' mm, einschl. Beschlag, einschl.
Umfassungszarge, Ausführung innerhalb des Bauwerks, Ausführung in allen Geschossen, Arbeitshöhe bis 2 m,
Abbruch von Hand/mit handgeführten Kleingeräten, Ausführung staubarm TRGS 559, ohne Untergrundbeschädigung,
aufgenommene Stoffe sammeln, im Behälter des AN lagern, Behältergröße nach Wahl des AN, auf LKW des AN laden,
die Entsorgung wird gesondert vergütet.
Menge: 28,000 St

**3.1.40 Wie vor, jedoch Maulweite/Wanddicke 300 mm;**
*** wie Position 3.1.30
Maulweite/Wanddicke 300 mm,
Menge: 18,000 St

**3.1.50 Nischenverkleidung Wand Holz abbrechen**
Abbruch von Bekleidungsplatten an Nischenverkleidung Wand unterhalb von Fenstern, aus Holz, einlagig, einschl. Beschichtung, im Rahmen einer Totalabbruchmaßnahme,Abfallschlüssel nach AVV (Abfallverzeichnis-Verordnung) 170204* Glas, Kunststoff und Holz, schadstoffbelastet, Schadstoff Schwermetall TRGS 524, DGUV-Regel 101-004, Schadstoff 2 Blei TRGS 505, DGUV-Regel 101-004,
Abfall ist gefährlich, inkl. Unterkonstruktion und Dämmung, Wichte des Abbruchstoffes
DIN EN 1991-1-1 10 kN/m3,
Abbruchdicke '1,25' cm, Ausführung innerhalb des
Bauwerks, Ausführung in allen Geschossen
Abbruch von Hand/mit handgeführten Kleingeräten, Ausführung staubarm TRGS 559, ohne Untergrundbeschädigung,
aufgenommene Stoffe sammeln, im Behälter des AN lagern, Behältergröße nach Wahl des AN, auf LKW des AN laden, Mengenermittlung nach Aufmaß,
die Entsorgung wird gesondert vergütet.
Menge: 12,000 m2

**3.1.60 Sockelleiste Holz/Holzwerkstoff abbrechen**
Abbruch der Sockelleiste aus Holz/Holzwerkstoff, Querschnitt B/H 18/100 mm, geschraubt, im Rahmen einer Totalabbruchmaßnahme, Abfallschlüssel nach AVV (Abfallverzeichnis-Verordnung) 170204* Glas, Kunststoff und Holz, schadstoffbelastet, Schadstoff Schwermetall TRGS 524, DGUV-Regel 101-004, Schadstoff 2 Blei TRGS 505, DGUV-Regel 101-004,
Abfall ist gefährlich, Altholzkategorie A IV, Wichte des Abbruchstoffes DIN EN 1991-1-1 7,5 kN/m3, Ausführung innerhalb des Bauwerks, Ausführung in allen Geschossen
Abbruch von Hand/mit handgeführten Kleingeräten, Ausführung staubarm TRGS 559, ohne Untergrundbeschädigung,
aufgenommene Stoffe sammeln, im Behälter des AN lagern, Behältergröße nach Wahl des AN, auf LKW des AN laden, Mengenermittlung nach Aufmaß,
die Entsorgung wird gesondert vergütet.
Menge: 430,000 m

**3.1.70 Bleihaltige Beschichtung entfernen Geländer Stahl**
Beschichtung entfernen, schadstoffbelastet, Schadstoff Schwermetall TRGS 524, DGUV-Regel 101-004, Schadstoff 2 Blei TRGS 505, DGUV-Regel 101-004,
Abfallschlüssel nach AVV (Abfallverzeichnis-Verordnung) 170903* sonstige Bau- und Abbruchabfälle, die gefährliche Stoffe enthalten, Abfall ist gefährlich, an Geländer aus Stahl,
Abwicklung der Bearbeitungsflächen '1' m, Beschichtung
aus Acryllackfarbe, mittels geeigneter staubarmer Verfahren, aufgenommene Stoffe sammeln, im Behälter des AN lagern, Behältergröße nach Wahl des AN, auf LKW des AN laden,
die Entsorgung wird gesondert vergütet.

HINWEIS:
Für die Demontage der schwermetallhaltigen Farbbeschichtung ist eigenständig ein geeignetes Arbeitsverfahren (z.B. Beizen, Schleifen etc.) nach den Vorgaben der TRGS 524 bzw. TRGS 505 festzulegen. Ggf. sind mehrere Arbeitsgänge oder die Komibination von Arbeitsverfahren erforderlich. Dies ist in dieser Position einzukalkulieren und wird nicht gesondert vergütet.
Menge: 30,000 m

*Hinweis: KMF-haltige Bauteile*

**3.1.80 Bodenbelag PVC-Bodenbelag abbrechen**
Abbruch von Bodenbelag aus PVC, einschl. Unterlage aus Filzpappe, einschl. Entfernen der Klebereste, im Rahmen einer Totalabbruchmaßnahme, Abfallschlüssel nach AVV (Abfallverzeichnis-Verordnung) 170603* Dämmstoff, schadstoffbelastet, Schadstoff alte Mineralwolle
TRGS 521, Abfall ist gefährlich, geklebt, Wichte des Abbruchstoffes DIN EN 1991-1-1 10 kN/m3,
Abbruchdicke '0,8' cm, Ausführung innerhalb des
Bauwerks, Ausführung in allen Geschossen,
Abbruch von Hand/mit handgeführten Kleingeräten,
aufgenommene Stoffe sammeln, im Behälter des AN lagern, Behältergröße nach Wahl des AN, auf LKW des AN laden, Mengenermittlung nach Aufmaß,
die Entsorgung wird gesondert vergütet.
Menge: 80,000 m2

**3.1.90 Putz Decke KG abbrechen**
Abbruch von Putz und Spachtelmasse an Decke, Putz, mineralisch, ohne Putzträger, im Rahmen einer Totalabbruchmaßnahme, schadstoffbelastet, Schadstoff alte Mineralwolle TRGS 521,
Abfall ist gefährlich, gemäß Parameterliste
AVV Schlüssel 17 06 03*
Wichte des Abbruchstoffes DIN EN 1991-1-1 13 kN/m3,
Abbruchdicke '3' cm, Ausführung innerhalb des Bauwerks,
Ausführung im Kellergeschoss, Arbeitshöhe bis 2 m,
Abbruch von Hand/mit handgeführten Kleingeräten, Ausführung staubarm TRGS 559, ohne Untergrundbeschädigung, mittels geeigneter emissionsarmer Arbeitsverfahren (z.B. Fräsen mit Direktabsaugung), aufgenommene Stoffe sammeln, verpacken, ausschleusen, im staubdichten, geschlossenen Behälter des AN lagern, Behältergröße nach Wahl des AN, auf LKW des AN laden, Mengenermittlung nach Wiegekarte,
die Entsorgung wird gesondert vergütet.
Menge: 70,000 m2

*Hinweis: PAK-haltige Bauteile*

**3.1.100 Massivholzdiele Holz/Holzwerkstoff abbrechen**
Abbruch von Belag aus Massivholzdielen aus Holz/Holzwerkstoff, genagelt, im Rahmen einer Totalabbruchmaßnahme, Abfallschlüssel nach AVV (Abfallverzeichnis-Verordnung) 170204* Glas, Kunststoff und Holz,mit Schadstoffen verunreinigt, Schadstoff PAK TRGS 524, DGUV-Regel 101-004, TRGS 551,
Abfall ist gefährlich, Altholzkategorie A IV,
Abbruchdicke '2,8' cm, Wichte des Abbruchstoffes DIN EN
1991-1-1 7,5 kN/m3, Ausführung innerhalb des Bauwerks, Ausführung in allen Geschossen,
Abbruch von Hand/mit handgeführten Kleingeräten, Ausführung staubarm TRGS 559,
aufgenommene Stoffe sammeln, im Behälter des AN lagern, Behältergröße nach Wahl des AN, auf LKW des AN laden, Mengenermittlung nach Aufmaß,
die Entsorgung wird gesondert vergütet.
Menge: 400,000 m2

**3.1.110 Dämmung zw. Lagerhölzern/Balken Schlacke**
Abbruch der Dämmung zwischen Lagerhölzern/Balken, Dämmschicht aus Schlacke, als Schüttung, im Rahmen einer Totalabbruchmaßnahme, schadstoffbelastet, Schadstoff PAK TRGS 524, DGUV-Regel 101-004, TRGS 551,
Abfall ist nicht gefährlich, jedoch mit PAK verunreinigt, Abfallschlüssel nach AVV (Abfallverzeichnis-Verordnung) 170503* Boden und Steine, Wichte des Abbruchstoffes DIN EN 1991-1-1 14
kN/m3, Abbruchdicke '10' cm, Ausführung innerhalb des
Bauwerks, Ausführung in allen Geschossen,
Abbruch mittels Absaugung inkl. Absaugvorrichtung und aller hierfür erforderlichen Gerätschaften, Ausführung nach TRGS 524, DGUV-Regel 101-004, TRGS 551, Ausführung staubarm TRGS 559,
aufgenommene Stoffe sammeln, verpacken, ausschleusen, im staubdichten, geschlossenen Behälter des AN lagern, Behältergröße nach Wahl des AN, auf LKW des AN laden, Mengenermittlung nach Aufmaß,
die Entsorgung wird gesondert vergütet.

HINWEIS:
Der Summenwert n. EPA an PAK der gemäß Laboranalyse in der Schlacke nachgewiesen wurde liegt mit 191 mg/kg knapp unterhalb des in BW geltenden Grenzwertes von 200 mg/kg. Die Schlacke ist jedoch im Sinne des Arbeitsschutzes als gefährlicher PAK-haltiger Abfall nach TRGS 524, DGUV-Regel 101-004 undTRGS 551 zu sanieren und entsprechend zu entsorgen.
Menge: 300,000 m2

**3.1.120 Balken Holz/Holzwerkstoff abbrechen**
Abbruch des Balkens aus Holz/Holzwerkstoff, im Rahmen einer Totalabbruchmaßnahme, Abfallschlüssel nach AVV (Abfallverzeichnis-Verordnung) 170204* Glas, Kunststoff und Holz, mit Schadstoffen verunreinigt, Schadstoff PAK TRGS 524, DGUV-Regel 101-004, TRGS 551,
Abfall ist gefährlich, Altholzkategorie A IV, Querschnitt über 80 bis 100 cm2, Wichte des Abbruchstoffes DIN EN 1991-1-1 7,5 kN/m3, Ausführung innerhalb des Bauwerks, Ausführung in allen Geschossen
Abbruch von Hand/mit handgeführten Kleingeräten, Ausführung staubarm TRGS 559,
aufgenommene Stoffe sammeln, im Behälter des AN lagern, Behältergröße nach Wahl des AN, auf LKW des AN laden, Mengenermittlung nach Aufmaß,
die Entsorgung wird gesondert vergütet.
Menge: 520,000 m

*Hinweis: Asbesthaltige Bauteile*

**3.1.130 Bodenbelag Zementestrich abbrechen**
Abbruch des Bodenbelages aus Zementestrich, unbewehrt, als Estrich auf asbesthaltige Bitumenabdichtung, inkl. rückstandsloses Entfernen der asbesthaltigen Bitumenabdichtung (z.B. durch Fräsen mit Direktabsaugung), im Rahmen einer Teilabbruchmaßnahme, schadstoffbelastet, Abfallschlüssel nach AVV (Abfallverzeichnis-Verordnung) 170605* Baustoff, asbesthaltig, Schadstoff Asbest TRGS 519,
Abfall ist gefährlich, ohne Festlegung eines Zuordnungskriteriums LAGA/DepVO/EBV/RuVA,
Abbruchdicke '10' cm, Wichte des Abbruchstoffes DIN EN
1991-1-1 22 kN/m3, Ausführung innerhalb des Bauwerks, Ausführung in allen Geschossen, Ausführung staubarm TRGS 559 bzw. emissionsarm, ohne Untergrundschädigung
Abbruch von Hand/mit handgeführten Kleingeräten,
aufgenommene Stoffe sammeln, im staubdichten, geschlossenen Behälter des AN lagern, Behältergröße nach Wahl des AN, auf LKW des AN laden, Mengenermittlung nach Aufmaß,
die Entsorgung wird gesondert vergütet.
Menge: 30,000 m2

**3.1.140 Asbestzement-Lüftungskanal ausbauen**
Lüftungskanal aus Asbestzement mit rechteckigen Querschnitt, in Mauerwerk eingelassen, nach Möglichkeit ohne Beschädigung freilegen, ausbauen, im Rahmen einer Totalabbruchmaßnahme, schadstoffbelastet, Abfallschlüssel nach AVV (Abfallverzeichnis-Verordnung) 170605* Baustoff, asbesthaltig, Schadstoff Asbest TRGS 519, Abfall ist gefährlich, belastet nach Deponieverordnung für DK III, Abbruch von Hand/mit handgeführten Kleingeräten und Glove-Bag ansetzen, Ausführung staubarm TRGS 559, aufgenommene Stoffe zur Entsorgung sortieren, sammeln, verpacken, im staubdichten, geschlossenen Behälter (im gekennzeichneten Big Bag) des AN lagern, Behältergröße nach Wahl des AN, auf LKW des AN laden, Mengenermittlung nach Aufmaß, die Entsorgung wird gesondert vergütet.

Ausbauhöhe: bis ca. 3 m
Abmessung  : ca. 200 / 250 mm
Länge  : Raumhoch
Ausbauort  : Badezimmer im EG bis DG
Menge: 48,000 m

*Hinweis: Schadstoffspezifische Reinigung*

*Hinweis: Hinweis zur Reinigung der Schwarzbereiche*
Die schadstoffspezifische Reinigung ist wie folgt durchzuführen:

- Trockenes Absaugen aller Oberflächen
- Ausblasen ausschließlich bei schwer zugänglichen Bereichen oder spannungsführenden Bauteilen sofern erforderlich
- Feuchtes Wischen aller Oberflächen sofern zulässig (nicht bei spannungsführenden Bauteilen!)
- Die Reinigung ist stets in Richtung der Luftströmung der Unterdruckanlage durchzuführen, um das Risiko einer erneuten Verunreinigung bereits gereinigter Bereiche zu minimieren.
- Durch die Unterdruckanlage werden die bei der Reinigung freigesetzten Asbestfasern aus dem Arbeitsbereich abgeleitet.
- Falls notwendig, sind Reinigungsvorgänge mehrfach zu wiederholen, um alle Asbestfasern restlos zu entfernen.
- Die Arbeiten erfolgen unter zusätzlicher Nutzung eines Hochleistungs-Industriestaubsaugers mit Fahrgestell und den entsprechenden Zulassungen gemäß VDE 0700 (DIN EN 60335-2-69 AA) sowie TRGS 519

Die Auswahl geeigneter Reinigungsmethoden liegt in der Verantwortung des Auftragnehmers (AN) und ist so vorzunehmen, dass eine vollständige Dekontamination der Sanierungsbereiche gewährleistet ist. Falls erforderlich, sind Reinigungsschritte zu wiederholen, um ein optimales Ergebnis zu erzielen. Nach Abschluss der Arbeiten dürfen auf den Oberflächen keine sichtbaren Rückstände (z. B. Staub oder Schmutz) mehr vorhanden sein, was durch optische Kontrolle oder Wischproben überprüft wird.

Arbeiten an elektrischen Anlagen dürfen ausschließlich durch qualifizierte, unterwiesene Personen und erst nach Freigabe des Auftraggebers (AG) ausgeführt werden. Die Reinigungsarbeiten an elektrischen Anlagen sind mittel geeigneten Arbeitstechniken und Werkzeugen durchzuführen und an die speziellen Gegebenheiten der Anlagen anzupassen.

Die betroffenen Sanierungsbereiche, einschließlich aller Oberflächen, Abschottungen etc., sind einer schadstoffspezifischen Feinreinigung zu unterziehen. Ziel ist die vollständige Entfernung von schadstoffhaltigen Stäuben und anderen losen Verunreinigungen. Die Reinigungsmethode ist an die Beschaffenheit der jeweiligen Oberfläche und an den jeweiligen Schadstoff anzupassen.

Die Erfassung sämtlicher Stäube und Fasern erfolgt mit geprüften, baumusterzertifizierten Absauganlagen. Die erfassten Materialien sind anschließend gemäß den geltenden Vorschriften fachgerecht zu entsorgen.

Hinweis zur Restfaserbindung:
Eine Restfaserbindung ist unzulässig und darf nicht durchgeführt werden.

**3.1.150 Schadstoffspezifische Grob- und Feinreinigung als Schlussreinigung**
Schadstoffspezifische Schlussreinigung als Feinreinigung zur Beseitigung von Schadstoffresten für die anschließenden Raumluftmessungen, auf allen Oberflächen im Sanierungsbereich: Decken, Wände, Fußboden, inkl. aller Einbauten, Kabel, Rohre, Abschottungen sowie alle nicht näher bezeichneten Oberflächen, mehrmaliges Absaugen und anschließendes feuchtes Reinigen, ggf. sind die Reinigungsschritte mehrfach durchzuführen, um alle sichtbaren Reststäube und Rückstände zu erfassen, Reinigung entsprechend den Vorgaben der jeweiligen TRGS, Abrechnung erfolgt auf Basis der Raumgrundflächen.
Menge: 608,000 m2

*Hinweis: Hinweise Abnahme und Freimessung der Schadstoffsanierungsarbeiten*
Im Anschluss an die Schadstoffsanierungs- und Abbrucharbeiten und der fachspezifischen Reinigung der Schadstoffsanierungsbereiche erfolgt die Abbnahme und Freimessung der Sanierungs- und Reinigungsarbeiten durch einen fachkundigen Vertreter des AG. Die Abnahme/Freimessung ist vom AN spätestens 48 Stunden vorher schriftlich anzumelden.

Das Ziel der Sanierung ist es, die in der Leistungsbeschreibung aufgeführten schadstoffhaltigen Produkte fachgerecht nach den Vorgaben der TRGS 519, Asbest-Richtlinie, PCB-Richtllinie, TRGS 524 bzw. DGUV Regel 101-004, TRGS 505 und TRGS 551 zu sanieren, die betroffenen Bereiche fachspezifisch zu reinigen und die schadstoffhaltigen Abfälle fachgerecht zu entsorgen.

Zu diesem Zweck werden nach erfolgreicher Abnahme Raumluftmessungen zur Kontrolle des Sanierungserfolges in den Schadstoffsanierungsbereichen durchgeführt.
Erst nach Freigabe und erfolgreicher Freimessung durch einen fachkundigen Vertreter des AG, dürfen die Schutzmaßnahmen zurückgebaut und die Bereiche für die weiteren Arbeiten freigegeben werden.

Die Asbestsanierung gilt als erfolgreich abgeschlossen, wenn alle in der Leistungsbeschreibung aufgeführten asbesthaltigen Produkte fachgerecht entfernt und entsorgt und die Sanierungsbereiche im Anschluss ordnungsgemäß gereinigt wurden, sodass die gesetzlich vorgeschriebenen Grenzwerte von 500 Asbest-Faser pro m³ Raumluft und der Possions-Wert von 1.000 Asbest-Fasern pro m³ Raumluft unterschritten werden.

Die PCB-Sanierung gilt als erfolgreich abgeschlossen, wenn alle in der Leistungsbeschreibung aufgeführten PCB-haltigen Produkte fachgerecht entfernt und entsorgt und die Sanierungsbereiche im Anschluss ordnungsgemäß gereinigt wurden, sodass der Sanierungszielwert von
300 ng PCB pro m³ Raumluft unterschritten wird.

Die PAK-Sanierung gilt als erfolgreich abgeschlossen, wenn alle in der Leistungsbeschreibung aufgeführten PAK-haltigen Produkte fachgerecht entfernt und entsorgt und die Sanierungsbereiche im Anschluss ordnungsgemäß gereinigt wurden, sodass der Vorsorgerichtwert von
10 ng Naphthalin und Naphthalin-änliche Produkte pro m³ Raumluft unterschritten wird.

Messungen, die diese Grenzwerte/ Vorsorgerichtwerte/ Sanierungszielwerte überschreiten oder die durch zu hohe Staubbelastung, zu hohe Luftfeuchtigkeit, zu niedrige Temperaturen o.ä. vom Labor nicht ausgewertet werden können, werden auf Kosten des AN wiederholt bis ein belastbares Ergebnis zum Nachweis des Sanierungserfolges vorliegt. Ggf. sind die Bereiche hierfür auf Kosten des AN nachzureinigen.

Vertragsfristen werden hierdurch nicht verlängert.

**3.1.160 Herstellen Stromversorgung für Freigabemessungen**
*** Pauschalposition
Verlegung der notwendigen Stromverkabelungen (z.B. mittels Kabeltrommeln) in die jeweiligen Sanierungsbereiche, mit ausreichend Anschlusspunkten für den Betrieb von bis zu 6 Raumluftmessgeräten pro Sanierungsbereich.

Pauschalleistung für alle Sanierungsbereiche in Haus 59.
Menge: 1,000 psch

#### Bereich 3.2 Abbrucharbeiten nicht gefährlich

*Hinweis: Wohnungen EG-DG*

**3.2.10 Entrümpelung**
Die Wohneinheiten verfügen stellenweise über lose Teile und Mobiliar zum Entrümpeln, geteilt zw. Erd-, Ober-, Keller- und Dachgeschoss, wie Gasherd, Regale, Spülkästen, Baumaterialien, Schränke, Möbel, lose Türen, etc.
Die losen Teile sind auszubauen und zu entsorgen, Abfall nicht gefährlich, Abfallschlüssel nach AVV (Abfallverzeichnis-Verordnung) 200307 Sperrmüll, nicht schadstoffbelastet, auf Baustelle lagernd, laden, mit LKW des AN transportieren, entsorgen, max. Gesamtgewicht ohne Beschränkung, zum zugelassenem Lager oder zur Anlage nach Wahl des AN, Vergütung der Entsorgung übernimmt AN, Mengenermittlung nach Wiegekarte.
Menge: 4,000 t

**3.2.20 Entfernen Tapezierung Papierwandbekl. einlagig**
*** Bezugsbeschreibung
Entfernen der Tapezierung aus Papierwandbekleidung für nachträgliche Behandlung, mehrfach beschichtet, mit Dispersionskleber verklebt, strukturiert, einlagig, einschl. Tapetenunterlage, Untergrund Putz, einschl. Kleberrückstände, Abfallschlüssel nach AVV (Abfallverzeichnis-Verordnung) 170904 gemischte Bau- und Abbruchabfälle, nicht schadstoffbelastet, von Wänden und Leibungen, Arbeitshöhe bis 3 m, die Entsorgung wird gesondert vergütet.
Menge: 1500,000 m2

**3.2.30 Mehrpreis für mehrlagige Tapezierung Papierwandbekl.**
Mehrpreis für mehrlagige Tapezierung entfernen.
Menge: 500,000 m2

**3.2.40 Entfernen Tapezierung Decke einlagig**
*** wie Position 3.2.20
von Decken.
Menge: 450,000 m2

**3.2.50 Putz Innenwand abbrechen**
Abbruch von Putz an Innenwand, Gips-Putzmörtel, ohne Putzträger, im Rahmen einer Totalabbruchmaßnahme, Abfallschlüssel nach AVV (Abfallverzeichnis-Verordnung) 170904 gemischte Bau- und Abbruchabfälle,
nicht schadstoffbelastet, Abfall ist nicht gefährlich,
Abbruchdicke '3' cm, Wichte des Abbruchstoffes DIN EN
1991-1-1 13 kN/m3, Ausführung innerhalb des Bauwerks, Ausführung in allen Geschossen, Arbeitshöhe bis 3 m,
Abbruch von Hand/mit handgeführten Kleingeräten, ohne Untergrundbeschädigung, aufgenommene Stoffe sammeln, im Behälter des AN lagern, Behältergröße nach Wahl des AN, auf LKW des AN laden, Mengenermittlung nach Aufmaß, die Entsorgung wird gesondert vergütet.
Menge: 1360,000 m2

**3.2.60 Gardinenschiene Holz/Holzwerkstoff abbrechen**
Abbruch der Gardinenschiene aus Holz/Holzwerkstoff, kunststoffüberzogen, Querschnitt B/H 20/100 mm, geschraubt, im Rahmen einer Totalabbruchmaßnahme,  Wichte des Abbruchstoffes 5 kN/m3, Ausführung innerhalb des Bauwerks, Ausführung in allen Geschossen, Arbeitshöhe bis 3 m, Abbruch von Hand/mit handgeführten Kleingeräten, aufgenommene Stoffe zur Entsorgung sortieren, sammeln, im Behälter des AN lagern, Behältergröße nach Wahl des AN, auf der Baustelle bereitsstellen, Abfall ist nicht gefährlich, nicht schadstoffbelastet, Abfallschlüssel nach AVV 170904 gemischte Bau- und Abbruchabfälle, Mengenermittlung nach Aufmaß, die Entsorgung wird gesondert vergütet, Ausführung gemäß Zeichnung.
Menge: 50,000 m

**3.2.70 Rollladenkasten Holz/Holzwerkstoff abbrechen**
Abbruch des Rollladenkastens aus Holz/Holzwerkstoff, im Rahmen einer Totalabbruchmaßnahme, nicht schadstoffbelastet, Abfall ist nicht gefährlich, Altholzkategorie A I, Maße H/T 30/34,5 cm, Breite über
150 bis 200 cm, Abbruchdicke '2,5' cm, Wichte des
Abbruchstoffes DIN EN 1991-1-1 7,5 kN/m3, Ausführung innerhalb des Bauwerks, Ausführung in allen Geschossen, Arbeitshöhe bis 3 m, Abbruch von Hand/mit handgeführten Kleingeräten, Ausführung erschütterungsarm DIN 4150,
aufgenommene Stoffe sammeln, im Behälter des AN lagern, Behältergröße nach Wahl des AN, auf LKW des AN laden, Abfallschlüssel nach AVV (Abfallverzeichnis-Verordnung) 170201 Holz, Mengenermittlung nach Aufmaß,
die Entsorgung wird gesondert vergütet.
Menge: 36,000 St

**3.2.80 Fensterbank Holz/Holzwerkstoff abbrechen**
Abbruch der Fensterbank, aus Holz/Holzwerkstoff, im Rahmen einer Totalabbruchmaßnahme, nicht schadstoffbelastet, Abfall ist nicht gefährlich, Altholzkategorie A II, Breite 30 cm, Dicke 2 cm, Ausführung innerhalb des Bauwerks, Ausführung in allen Geschossen, Abbruch von Hand/mit handgeführten Kleingeräten, aufgenommene Stoffe zur Entsorgung sortieren, sammeln, im Behälter des AN lagern, Behältergröße nach Wahl des AN, auf LKW des AN laden, Abfallschlüssel nach AVV (Abfallverzeichnis-Verordnung) 170201 Holz, Mengenermittlung nach Aufmaß,
die Entsorgung wird gesondert vergütet.
Menge: 50,000 m

**3.2.90 Fensterbank Kunststoff abbrechen**
Abbruch der Fensterbank, aus Kunststoff, im Rahmen einer Totalabbruchmaßnahme, nicht schadstoffbelastet,
Abfall ist nicht gefährlich, Breite 30 cm, Dicke 2 cm, Ausführung innerhalb des Bauwerks, Ausführung in allen Geschossen, Abbruch von Hand/mit handgeführten Kleingeräten, aufgenommene Stoffe zur Entsorgung sortieren, sammeln, im Behälter des AN lagern, Behältergröße nach Wahl des AN, auf LKW des AN laden, Abfallschlüssel nach AVV 170904 gemischte Bau- und Abbruchabfälle, Mengenermittlung nach Aufmaß,
die Entsorgung wird gesondert vergütet.
Menge: 20,000 m

**3.2.100 Deckenbekl. Holz/Holzwerkstoff abbrechen**
Abbruch der Deckenbekleidung aus Holz/Holzwerkstoff, im Rahmen einer Totalabbruchmaßnahme, nicht schadstoffbelastet,
Abfall ist nicht gefährlich, Altholzkategorie A I, Wichte des Abbruchstoffes DIN EN 1991-1-1 7,5 kN/m3,
Abbruchdicke '3' cm, Ausführung innerhalb des Bauwerks,
Abbruch von Hand/mit handgeführten Kleingeräten,
aufgenommene Stoffe sammeln, im Behälter des AN lagern, Behältergröße nach Wahl des AN, auf LKW des AN laden, Abfallschlüssel nach AVV (Abfallverzeichnis-Verordnung) 170201 Holz, Mengenermittlung nach Aufmaß,
die Entsorgung wird gesondert vergütet.
Menge: 57,000 m2

**3.2.110 Schornstein/Abgasanlage Mauerziegel abbrechen**
Abbruch des Schornsteins/der Abgasanlage aus Mauerwerk aus Mauerziegel, einschl. Putz, einseitig, mit Beschichtung, im Rahmen einer Totalabbruchmaßnahme, nicht schadstoffbelastet, Abfall ist nicht gefährlich, ohne Festlegung eines Zuordnungskriteriums LAGA/DepVO/EBV/RuVA, Wichte des Abbruchstoffes DIN EN
1991-1-1 15 kN/m3, Abbruchdicke '40' cm, Ausführung
innerhalb des Bauwerks, Ausführung in allen Geschossen, Arbeitshöhe bis 3 m, Abbruch von Hand/mit handgeführten Kleingeräten, Ausführung staubarm TRGS 559,
aufgenommene Stoffe sammeln, ohne Zerkleinerung, im Behälter des AN lagern, Behältergröße nach Wahl des AN, auf LKW des AN laden, Abfallschlüssel nach AVV (Abfallverzeichnis-Verordnung) 170107 Gemische aus Beton, Ziegel, Fliesen und Keramik, Mengenermittlung nach Aufmaß, die Entsorgung wird gesondert vergütet.
Menge: 26,000 m3

**3.2.120 Durchbruch herstellen Mauerwerk Mauerziegel**
Durchbruch herstellen, Untergrundfläche senkrecht, aus Mauerwerk aus Mauerziegel, ohne Bekleidungen und Beschichtungen, Einzelöffnung über 20000 bis 25000 cm2, Tiefe über 10 bis 15 cm, Hilfsschnitte werden nicht gesondert vergütet, nicht schadstoffbelastet,
Abfall ist nicht gefährlich, Werte gemäß Ersatzbaustoffverordnung 2023 sind eingehalten, Charakterisierung gemischter Bauschutt Klasse RC-1 nach EBV 2023, Anlage 1, Tabelle 1, Wichte des Abbruchstoffes DIN EN 1991-1-1 15 kN/m3, Abbruch von Hand/mit handgeführten Kleingeräten, Ausführung innerhalb des Bauwerks, Ausführung im Erdgeschoss, Arbeitshöhe bis 3,5 m über der Standfläche des hierfür erforderlichen Gerüstes, Ausführung staubarm TRGS 559,
aufgenommene Stoffe sammeln, ohne Zerkleinerung, im Behälter des AN lagern, Behältergröße nach Wahl des AN, auf LKW des AN laden, Abfallschlüssel nach AVV (Abfallverzeichnis-Verordnung) 170107 Gemische aus Beton, Ziegel, Fliesen und Keramik, Mengenermittlung nach Aufmaß, die Entsorgung wird gesondert vergütet.
Menge: 2,000 St

**3.2.130 Innenwand Mauerziegel abbrechen D 11 cm**
*** Bezugsbeschreibung
Abbruch der Innenwand aus Mauerwerk aus Mauerziegel, einschl. Putz, 2-seitig, mit Beschichtung, im Rahmen einer Teilabbruchmaßnahme, nicht schadstoffbelastet,
Abfall ist nicht gefährlich, Werte gemäß Ersatzbaustoffverordnung 2023 sind eingehalten, Charakterisierung gemischter Bauschutt Klasse RC-1 nach EBV 2023, Anlage 1, Tabelle 1, Wichte des Abbruchstoffes DIN EN 1991-1-1 15 kN/m3,
Abbruchdicke '11' cm, Ausführung innerhalb des
Bauwerks, Ausführung in allen Geschossen, Arbeitshöhe bis 3 m, Abbruch von Hand/mit handgeführten Kleingeräten, aufgenommene Stoffe zur Entsorgung sortieren, sammeln, ohne Zerkleinerung, im Behälter des AN lagern, Behältergröße nach Wahl des AN, auf LKW des AN laden, Abfallschlüssel nach AVV (Abfallverzeichnis-Verordnung) 170107 Gemische aus Beton, Ziegel, Fliesen und Keramik, Mengenermittlung nach Aufmaß, die Entsorgung wird gesondert vergütet, Ausführung gemäß Zeichnung.
Menge: 24,000 m2

**3.2.140 Innenwand Mauerziegel abbrechen D 12,5 cm**
*** wie Position 3.2.130
Abbruchdicke '12,5' cm.
Menge: 21,000 m2

**3.2.150 Innenwand Mauerziegel abbrechen D 15 cm**
*** wie Position 3.2.130
Abbruchdicke '15' cm.
Menge: 15,000 m2

**3.2.160 Innenwand Mauerziegel abbrechen D 17 cm**
*** wie Position 3.2.130
Abbruchdicke '17' cm.
Menge: 19,000 m2

**3.2.170 Bodenbelag PVC-Bodenbelag abbrechen**
*** Bezugsbeschreibung
Abbruch von Bodenbelag aus PVC, einschl. Unterlage aus Filzpappe, einschl. Entfernen der Klebereste, im Rahmen einer Totalabbruchmaßnahme, nicht schadstoffbelastet,
Abfall ist nicht gefährlich, geklebt, Wichte des Abbruchstoffes DIN EN 1991-1-1 10 kN/m3,
Abbruchdicke '0,8' cm, Ausführung innerhalb des
Bauwerks, Ausführung in allen Geschossen,
Abbruch von Hand/mit handgeführten Kleingeräten,
aufgenommene Stoffe sammeln, im Behälter des AN lagern, Behältergröße nach Wahl des AN, auf LKW des AN laden, Abfallschlüssel nach AVV (Abfallverzeichnis-Verordnung) 170904 gemischte Bau- und Abbruchabfälle, Mengenermittlung nach Aufmaß, die Entsorgung wird gesondert vergütet.
Menge: 270,000 m2

**3.2.180 Bodenbelag Laminat abbrechen**
*** wie Position 3.2.170
Bodenbelag aus Laminat, einschl. Unterlage aus
Spanplatten, lose verlegt, Abbruchdicke '1,2' cm.
Menge: 270,000 m2

**3.2.190 Massivholzparkett Holz/Holzwerkstoff abbrechen**
Abbruch von Belag aus Massivholzparkett aus Holz/Holzwerkstoff, genagelt, im Rahmen einer Totalabbruchmaßnahme, nicht schadstoffbelastet,
Abfall ist nicht gefährlich, Altholzkategorie A II,
Abbruchdicke '2' cm, Wichte des Abbruchstoffes DIN EN
1991-1-1 7,5 kN/m3, Ausführung innerhalb des Bauwerks, Ausführung in allen Geschossen,
Abbruch von Hand/mit handgeführten Kleingeräten, Ausführung staubarm TRGS 559,
aufgenommene Stoffe sammeln, im Behälter des AN lagern, Behältergröße nach Wahl des AN, auf LKW des AN laden, Abfallschlüssel nach AVV (Abfallverzeichnis-Verordnung) 170201 Holz, Mengenermittlung nach Aufmaß,
die Entsorgung wird gesondert vergütet.
Menge: 50,000 m2

**3.2.200 Bodenbelag Fliese/Pl. D 15-20mm abbrechen**
Abbruch des Bodenbelages, aus Steinzeugfliesen, kleinformatig, Dicke über 15 bis 20 mm, einschl. Entfernen von Kleberesten/Mörtelresten, im Rahmen einer Totalabbruchmaßnahme, nicht schadstoffbelastet,
Abfall ist nicht gefährlich, Werte gemäß Ersatzbaustoffverordnung 2023 sind eingehalten, Charakterisierung gemischter Bauschutt Klasse RC-1 nach EBV 2023, Anlage 1, Tabelle 1, Wichte des Abbruchstoffes DIN EN 1991-1-1 22 kN/m3, Ausführung innerhalb des Bauwerks, Ausführung in allen Geschossen,
Abbruch von Hand/mit handgeführten Kleingeräten, aufgenommene Stoffe zur Entsorgung sortieren, sammeln, im Behälter des AN lagern, Behältergröße nach Wahl des AN, auf LKW des AN laden, Abfallschlüssel nach AVV (Abfallverzeichnis-Verordnung) 170107 Gemische aus Beton, Ziegel, Fliesen und Keramik, Mengenermittlung nach Aufmaß, die Entsorgung wird gesondert vergütet.
Menge: 30,000 m2

**3.2.210 Fliesen/Platten Innenwand D 15-20mm abbrechen**
*** Bezugsbeschreibung
Abbruch von Fliesen/Platten an Innenwand, aus Steinzeugfliesen, kleinformatig, Dicke über 15 bis 20 mm, einschl. Entfernen von Kleberesten/Mörtelresten, im Rahmen einer Totalabbruchmaßnahme, nicht schadstoffbelastet, Abfall ist nicht gefährlich, Werte gemäß Ersatzbaustoffverordnung 2023 sind eingehalten, Charakterisierung gemischter Bauschutt Klasse RC-1 nach EBV 2023, Anlage 1, Tabelle 1, Wichte des Abbruchstoffes DIN EN 1991-1-1 22 kN/m3, Ausführung innerhalb des Bauwerks, Ausführung in allen Geschossen, Arbeitshöhe bis 3 m, Abbruch von Hand/mit handgeführten Kleingeräten, aufgenommene Stoffe zur Entsorgung sortieren, sammeln, im Behälter des AN lagern, Behältergröße nach Wahl des AN, auf LKW des AN laden, Abfallschlüssel nach AVV (Abfallverzeichnis-Verordnung) 170107 Gemische aus Beton, Ziegel, Fliesen und Keramik, Mengenermittlung nach Aufmaß, die Entsorgung wird gesondert vergütet.
Menge: 80,000 m2

**3.2.220 Fliesen/Platten Sockel H 60mm abbrechen**
*** wie Position 3.2.210
an Sockel, Höhe ca. 60 mm.
Menge: 135,000 m

**3.2.230 Fliesen/Platten Leibung B 30 cm abbrechen**
*** wie Position 3.2.210
an Leibung, Breite Leibung '30' cm.
Menge: 12,000 m

**3.2.240 Bodenbelagsprofile Metall aufnehmen**
Bodenbelagsprofile aufnehmen, aus Metall, geschraubt, im Rahmen einer Totalabbruchmaßnahme, nicht schadstoffbelastet, Abfall ist nicht gefährlich, sichtbare Breite über 25 bis 30 mm, sichtbare Höhe über 20 bis 25 mm, Länge bis 100 cm, Ausführung innerhalb des Bauwerks, Ausführung in allen Geschossen,
Abbruch von Hand/mit handgeführten Kleingeräten, aufgenommene Stoffe zur Entsorgung sortieren, sammeln, im Behälter des AN lagern, Behältergröße nach Wahl des AN, auf LKW des AN laden, Abfallschlüssel nach AVV (Abfallverzeichnis-Verordnung) 170407 Metall, gemischt, Mengenermittlung nach Aufmaß, Entsorgung wird gesondert vergütet.
Menge: 12,000 m

**3.2.250 Bodenbelag Zementestrich abbrechen**
Abbruch des Bodenbelages aus Zementestrich, unbewehrt, als Estrich auf Trennschicht, ohne Beläge und Beschichtungen, im Rahmen einer Teilabbruchmaßnahme, nicht schadstoffbelastet, Abfall ist nicht gefährlich, Werte gemäß Ersatzbaustoffverordnung 2023 sind eingehalten, Charakterisierung gemischter Bauschutt Klasse RC-1 nach EBV 2023, Anlage 1, Tabelle 1,
Abbruchdicke '10' cm, Wichte des Abbruchstoffes DIN EN
1991-1-1 20 kN/m3, Ausführung innerhalb des Bauwerks, Ausführung im Dachgeschoss, Abbruch von Hand/mit handgeführten Kleingeräten, aufgenommene Stoffe sammeln, im Behälter des AN lagern, Behältergröße nach Wahl des AN, auf LKW des AN laden, Abfallschlüssel nach AVV (Abfallverzeichnis-Verordnung) 170107 Gemische aus Beton, Ziegel, Fliesen und Keramik, Mengenermittlung nach Aufmaß, die Entsorgung wird gesondert vergütet.
Menge: 12,000 m2

**3.2.260 Waschbecken Sanitärporzellan abbrechen**
Abbruch Waschbecken, aus Sanitärporzellan, im Rahmen einer Totalabbruchmaßnahme, nicht schadstoffbelastet,
Abfall ist nicht gefährlich, einschl. Konsolen und Halterungen, Entfernen der Fugenabdichtung wird gesondert vergütet, Breite über 600 bis 650 mm, Ausladung über 400 bis 450 mm, Einzelgewicht über 10 bis 15 kg, Ausführung innerhalb des Bauwerks, Ausführung im Kellergeschoss, Abbruch von Hand/mit handgeführten Kleingeräten, aufgenommene Stoffe zur Entsorgung sortieren, sammeln, im Behälter des AN lagern, Behältergröße nach Wahl des AN, auf LKW des AN laden, Abfallschlüssel nach AVV (Abfallverzeichnis-Verordnung) 170904 gemischte Bau- und Abbruchabfälle, die Entsorgung wird gesondert vergütet.
Menge: 6,000 St

**3.2.270 WC-Kombination Sanitärporzellan abbrechen**
Abbruch WC-Kombination, aus Sanitärporzellan, mit Spülkasten aus Kunststoff, im Rahmen einer Teilabbruchmaßnahme, nicht schadstoffbelastet,
Abfall ist nicht gefährlich, Höhe bis 290 mm, Einzelgewicht über 10 bis 15 kg, Ausführung innerhalb des Bauwerks, Ausführung im 1. Obergeschoss, Abbruch von Hand/mit handgeführten Kleingeräten, aufgenommene Stoffe zur Entsorgung sortieren, sammeln,im Behälter des AN lagern, Behältergröße nach Wahl des AN, auf LKW des AN laden, Abfallschlüssel nach AVV (Abfallverzeichnis-Verordnung) 170904 gemischte Bau- und Abbruchabfälle, die Entsorgung wird gesondert vergütet.
Menge: 6,000 St

**3.2.280 Badewanne Stahl emailliert abbrechen**
Abbruch Badewanne, aus emailliertem Stahl, einschl. Wannenträger, Schürze und Armaturen, im Rahmen einer Teilabbruchmaßnahme, nicht schadstoffbelastet,
Abfall ist nicht gefährlich, Länge über 1650 bis 1700 mm, Breite über 700 bis 750 mm, Einzelgewicht über 25 bis 50 kg, Ausführung innerhalb des Bauwerks, Ausführung im 1. Obergeschoss, Abbruch von Hand/mit handgeführten Kleingeräten, aufgenommene Stoffe zur Entsorgung sortieren, sammeln, in vom AN gestellten Behälter lagern, Behältergröße nach Wahl des AN, auf LKW des AN laden, Abfallschlüssel nach AVV (Abfallverzeichnis-Verordnung) 170904 gemischte Bau- und Abbruchabfälle, die Entsorgung wird gesondert vergütet.
Menge: 6,000 St

**3.2.290 Badausstattung demontieren**
Badausstattungen, demontieren, Porzellan- oder Glasablagen, Haltestangen, Handtuchhalter, Toilettenpapierhalter, Spiegel und ähnliches, trennen und sortieren, einschl. Auf- und Abladen in genutzten Gebäuden, einschl. Demontieren der Konsolen, Halter, Verschraubungen, Abbruch von Hand/mit handgeführten Kleingeräten, aufgenommene Stoffe zur Entsorgung sortieren, sammeln, in vom AN gestellten Behälter lagern, Behältergröße nach Wahl des AN, auf LKW des AN laden, Abfallschlüssel nach AVV (Abfallverzeichnis-Verordnung) 170904 gemischte Bau- und Abbruchabfälle, die Entsorgung wird gesondert vergütet.
Menge: 6,000 St

**3.2.300 Durchflusswassererwärmer außen Kunststoff abbrechen**
Abbruch Durchflusswassererwärmer, Außenmantel aus Kunststoff, im Rahmen einer Totalabbruchmaßnahme, nicht schadstoffbelastet, Abfall ist nicht gefährlich, Einzelgewicht über 5 bis 10 kg, Ausführung innerhalb des Bauwerks, Abbruch von Hand/mit handgeführten Kleingeräten, aufgenommene Stoffe sammeln, in vom AN gestellten Behälter lagern, Behältergröße nach Wahl des AN, auf LKW des AN laden, Abfallschlüssel nach AVV (Abfallverzeichnis-Verordnung) 170904 gemischte Bau- und Abbruchabfälle, die Entsorgung wird gesondert vergütet.
Menge: 6,000 St

*Hinweis: Dach- und Kellergeschoss*

**3.2.310 Fußboden OSB-Platten abbrechen**
Abbruch des Fußbodens aus Holzwerkstoff, aus OSB-Platten, geschraubt, im Rahmen einer Totalabbruchmaßnahme, nicht schadstoffbelastet,
Abfall ist nicht gefährlich, Altholzkategorie A I,
Abbruchdicke '2' cm, Wichte des Abbruchstoffes DIN EN
1991-1-1 7,5 kN/m3, Ausführung innerhalb des Bauwerks, Ausführung im Dachgeschoss,
Abbruch von Hand/mit handgeführten Kleingeräten,
aufgenommene Stoffe sammeln, im Behälter des AN lagern, Behältergröße nach Wahl des AN, auf LKW des AN laden, Abfallschlüssel nach AVV (Abfallverzeichnis-Verordnung) 170201 Holz, Mengenermittlung nach Aufmaß,
die Entsorgung wird gesondert vergütet.
Menge: 85,000 m2

**3.2.320 Dämmung auf Decke PUR-PIR-Hartschaum abbrechen**
Abbruch der Dämmung auf Decke, Dämmschicht aus Polyurethan-/Polyisocyanurat-Hartschaum, kaschiert, als Platte, mechanisch befestigt, im Rahmen einer Totalabbruchmaßnahme, nicht schadstoffbelastet,
Abfall ist nicht gefährlich, Wichte des Abbruchstoffes DIN EN 1991-1-1 0,6 kN/m3,
Abbruchdicke '14' cm, Ausführung innerhalb des
Bauwerks, Ausführung im Dachgeschoss
Abbruch von Hand/mit handgeführten Kleingeräten, aufgenommene Stoffe zur Entsorgung sortieren, sammeln, im Behälter des AN lagern, Behältergröße nach Wahl des AN, auf LKW des AN laden, Abfallschlüssel nach AVV (Abfallverzeichnis-Verordnung) 170604 Dämmstoff, Mengenermittlung nach Aufmaß,
die Entsorgung wird gesondert vergütet.
Menge: 85,000 m2

**3.2.330 Holzverschlag abbrechen**
Abbruch der Innenwand aus Holzverschlag, im Rahmen einer Totalabbruchmaßnahme, nicht schadstoffbelastet,
Abfall ist nicht gefährlich, Altholzkategorie A I,
Abbruchdicke '5' cm, Wichte des Abbruchstoffes DIN EN
1991-1-1 7,5 kN/m3, Ausführung innerhalb des Bauwerks, Ausführung im Dachgeschoss und im Kellergeschoss, Arbeitshöhe bis 3 m, Abbruch von Hand/mit handgeführten Kleingeräten, aufgenommene Stoffe sammeln, im Behälter des AN lagern, Behältergröße nach Wahl des AN, auf LKW des AN laden, Abfallschlüssel nach AVV (Abfallverzeichnis-Verordnung) 170201 Holz, Mengenermittlung nach Aufmaß, die Entsorgung wird gesondert vergütet.
Menge: 140,000 m2

**3.2.340 Mehrpreis Trennwand Innentüren abbrechen**
Mehrpreis für Kellertrennwand Innentüren abbrechen.
Menge: 10,000 St

**3.2.350 Putz Außenwand abbrechen**
Abbruch von Putz an Außenwand, innen, Lehm-Putzmörtel, ohne Putzträger, im Rahmen einer Totalabbruchmaßnahme, nicht schadstoffbelastet, Abfall ist nicht gefährlich,
Abbruchdicke '3' cm, Wichte des Abbruchstoffes DIN EN
1991-1-1 13 kN/m3, Ausführung innerhalb des Bauwerks, Ausführung im Kellergeschoss, Arbeitshöhe bis 3 m,
Abbruch von Hand/mit handgeführten Kleingeräten, ohne Untergrundbeschädigung, aufgenommene Stoffe sammeln, im Behälter des AN lagern, Behältergröße nach Wahl des AN, auf LKW des AN laden, Abfallschlüssel nach AVV (Abfallverzeichnis-Verordnung) 170107 Gemische aus Beton, Ziegel, Fliesen und Keramik, Mengenermittlung nach Aufmaß, die Entsorgung wird gesondert vergütet.
Menge: 372,000 m2

**3.2.360 Tür Holz/Holzwerkstoff abbrechen**
Abbruch der Tür, Innentür, einflügelig, aus Holz/Holzwerkstoff, im Rahmen einer Totalabbruchmaßnahme, nicht schadstoffbelastet,
Abfall ist nicht gefährlich, Altholzkategorie A II,
Breite Nennmaß Wandöffnung '860' mm,
Höhe Nennmaß Wandöffnung '2080' mm,
Maulweite/Wanddicke 510 mm,
Türblattdicke '40' mm, einschl. Beschlag, einschl.
Umfassungszarge, Ausführung innerhalb des Bauwerks, Ausführung im Kellergeschoss, Arbeitshöhe bis 2 m,
Abbruch von Hand/mit handgeführten Kleingeräten,
aufgenommene Stoffe sammeln, im Behälter des AN lagern, Behältergröße nach Wahl des AN, auf LKW des AN laden, Abfallschlüssel nach AVV (Abfallverzeichnis-Verordnung) 170201 Holz, Mengenermittlung nach Aufmaß
die Entsorgung wird gesondert vergütet.
Menge: 8,000 St

### Titel 4 Abbruch und Schadstoffsanierung - Haus 61

#### Bereich 4.1 Schadstoffsanierung

*Hinweis: Asbesthaltige Bauteile*

**4.1.10 Kaminrevisionsklappe abbrechen**
Abbruch der Kaminrevisionsklappen, Gehäuse beschichtetem Stahl, Nennbreite 400 mm, Nennhöhe 350 mm, im Rahmen einer Totalabbruchmaßnahme, Abfallschlüssel nach AVV (Abfallverzeichnis-Verordnung) 170605*, schadstoffbelastet, Schadstoff Asbest TRGS 519, asbesthaltige Dichtungspappe, Abfall ist gefährlich, Einzelgewicht bis 10 kg, Ausführung im Dachgeschoss, Dachspitz und Kellergeschoss, Arbeitshöhe bis 3,0 m, vor Ort zerlegbar, Abbruch von Hand/mit handgeführten Kleingeräten im Glove-Bag-Verfahren, Ausführung staubarm TRGS 559, aufgenommene Stoffe zur Entsorgung sortieren, sammeln, verpacken, ausschleusen, im staubdichten, geschlossenen Behälter des AN lagern, Behältergröße nach Wahl des AN, auf LKW des AN laden,
die Entsorgung wird gesondert vergütet.
Menge: 4,000 St

*Hinweis: PCB-haltige Bauteile*

**4.1.20 PCB-haltige Farbbeschichtung Treppenhaus entfernen**
Farbbeschichtung entfernen, schadstoffbelastet, Schadstoff PCB nach PCB-Richtlinie/TRGS 524, DGUV-Regel 101-004, PCB-Gehalt = 222 mg/kg
Abfallschlüssel nach AVV (Abfallverzeichnis-Verordnung) 170903* sonstige Bau- und Abbruchabfälle, die gefährliche Stoffe enthalten, Abfall ist gefährlich, an Treppenhauswand aus Putz, staubarm/emissionsarm mittels geeigneter Geräte, ohne Untergrundschädigung, Arbeitshöhe bis 5,5 m über der Standfläche des hierfür erforderlichen Gerüstes, Gerüst wird gesondert vergütet, aufgenommene Stoffe sammeln, im Behälter des AN lagern, Behältergröße nach Wahl des AN, auf LKW des AN laden,
die Entsorgung wird gesondert vergütet.
Menge: 190,000 m2

**4.1.30 PCB-haltige Beschichtung Fensterleibungen entfernen**
Farbbeschichtung entfernen, schadstoffbelastet, Schadstoff PCB nach PCB-Richtlinie/TRGS 524, DGUV-Regel 101-004, PCB-Gehalt = 2.680 mg/kg
Abfallschlüssel nach AVV (Abfallverzeichnis-Verordnung) 170903* sonstige Bau- und Abbruchabfälle, die gefährliche Stoffe enthalten, Abfall ist gefährlich, an Fensterleibung aus Putz,
Breite Leibung '40' cm, Ausführung
staubarm/emissionsarm mittels geeigneter Gerät, ohne Untergrundschädigung, Arbeitshöhe bis 3,00 m, aufgenommene Stoffe sammeln, im Behälter des AN lagern, Behältergröße nach Wahl des AN, auf LKW des AN laden,
die Entsorgung wird gesondert vergütet.
Menge: 40,000 m

**4.1.40 Niederdruck-Entladungslampe abbrechen**
Abbruch Niederdruck-Entladungslampe, mit Schraubsockel, Leuchtenabdeckung, im Rahmen einer Teilabbruchmaßnahme, schadstoffbelastet, Schadstoff Quecksilber, Schadstoff 2 PCB nach PCB-Richtlinie/TRGS 524, DGUV-Regel 101-004,
Abfall ist gefährlich, Ausführung innerhalb des Bauwerks, Arbeitshöhe bis 3 m, Ausführung in allen Geschossen, Abbruch von Hand/mit handgeführten Kleingeräten, Ausführung zerstörungsfrei,
aufgenommene Stoffe sammeln, verpacken, ausschleusen, im staubdichten, geschlossenen Behälter des AN lagern, Behältergröße nach Wahl des AN, auf LKW des AN laden,
Die Entsorgung ist in dieser Position mit einzukalkulieren, Abfallschlüssel nach AVV (Abfallverzeichnis-Verordnung) 200121 Leuchtstoffröhren und andere quecksilberhaltige Abfälle
Menge: 10,000 St

*Hinweis: Schwermetallhaltige Bauteile*

**4.1.50 Wohnungseingangstür Holz/Holzwerkstoff abbrechen**
Abbruch der Tür, Innentür, einflügelig, aus Holz/Holzwerkstoff, im Rahmen einer Totalabbruchmaßnahme, Abfallschlüssel nach AVV (Abfallverzeichnis-Verordnung) 170204* Glas, Kunststoff und Holz, schadstoffbelastet, Schadstoff Schwermetall TRGS 524, DGUV-Regel 101-004, Schadstoff 2 Blei TRGS 505, DGUV-Regel 101-004,
Abfall ist gefährlich, Altholzkategorie A IV,
Breite Nennmaß Wandöffnung '950' mm,
Höhe Nennmaß Wandöffnung '2080' mm,
Maulweite/Wanddicke 300 mm,
Türblattdicke '40' mm, einschl. Beschlag, einschl.
Umfassungszarge, Ausführung innerhalb des Bauwerks, Ausführung in allen Geschossen, Arbeitshöhe bis 2 m,
Abbruch von Hand/mit handgeführten Kleingeräten, Ausführung staubarm TRGS 559, ohne
Untergrundschädigung
aufgenommene Stoffe sammeln, im Behälter des AN lagern, Behältergröße nach Wahl des AN, auf LKW des AN laden,
die Entsorgung wird gesondert vergütet.
Menge: 10,000 St

**4.1.60 Wohnungseingangstür Stahl besch abbrechen**
Abbruch der Tür, der Innentür einflügelig, aus beschichtetem Stahl, im Rahmen einer Totalabbruchmaßnahme, Abfallschlüssel nach AVV (Abfallverzeichnis-Verordnung) 170409* Metallabfälle, die durch gefährliche Stoffe verunreinigt sind, schadstoffbelastet, Schadstoff Blei TRGS 505, DGUV-Regel 101-004, Schadstoff 2 Schwermetall TRGS 524, DGUV-Regel 101-004,
Abfall ist gefährlich,
Breite Nennmaß Wandöffnung '950' mm,
Höhe Nennmaß Wandöffnung '2080' mm, einschl.
Blockrahmen/-zarge, Maulweite/Wanddicke 300 mm, einschl. Beschlag,
Türblattdicke '40' mm, Ausführung innerhalb des
Bauwerks, Ausführung im Dachgeschoss, Arbeitshöhe bis 3 m, Abbruch von Hand/mit handgeführten Kleingeräten, Ausführung staubarm TRGS 559, aufgenommene Stoffe zur Entsorgung sortieren, sammeln, im staubdichten, geschlossenen Behälter des AN lagern, Behältergröße nach Wahl des AN, auf LKW des AN laden, Mengenermittlung nach Aufmaß,
die Entsorgung wird gesondert vergütet.
Menge: 2,000 St

**4.1.70 Innentür Holz/Holzwerkstoff abbrechen Maulweite/WD 170mm**
*** Bezugsbeschreibung
Abbruch der Tür, Innentür, einflügelig, aus Holz/Holzwerkstoff, im Rahmen einer Totalabbruchmaßnahme, Abfallschlüssel nach AVV (Abfallverzeichnis-Verordnung) 170204* Glas, Kunststoff und Holz, schadstoffbelastet, Schadstoff Schwermetall TRGS 524, DGUV-Regel 101-004, Schadstoff 2 Blei TRGS 505, DGUV-Regel 101-004,
Abfall ist gefährlich, Altholzkategorie A IV,
Breite Nennmaß Wandöffnung '880' mm,
Höhe Nennmaß Wandöffnung '2080' mm,
Maulweite/Wanddicke 170 mm,
Türblattdicke '40' mm, einschl. Beschlag, einschl.
Umfassungszarge, Ausführung innerhalb des Bauwerks, Ausführung in allen Geschossen, Arbeitshöhe bis 2 m,
Abbruch von Hand/mit handgeführten Kleingeräten, Ausführung staubarm TRGS 559, ohne Untergrundbeschädigung,
aufgenommene Stoffe sammeln, im Behälter des AN lagern, Behältergröße nach Wahl des AN, auf LKW des AN laden,
die Entsorgung wird gesondert vergütet.
Menge: 16,000 St

**4.1.80 Wie vor, jedoch Maulweite/Wanddicke 300 mm;**
*** wie Position 4.1.70
Maulweite/Wanddicke 300 mm,
Menge: 16,000 St

**4.1.90 Wie vor, jedoch Maulweite/Wanddicke 150 mm;**
*** wie Position 4.1.70
Maulweite/Wanddicke 150 mm,
Menge: 4,000 St

**4.1.100 Wie vor, jedoch Maulweite/Wanddicke 120 mm;**
*** wie Position 4.1.70
Maulweite/Wanddicke 120 mm,
Menge: 8,000 St

**4.1.110 Wie vor, jedoch Maulweite/Wanddicke 110 mm;**
*** wie Position 4.1.70
Maulweite/Wanddicke 110 mm,
Menge: 7,000 St

**4.1.120 Nischenverkleidung Wand Holz abbrechen**
Abbruch von Bekleidungsplatten an Nischenverkleidung Wand unterhalb von Fenstern, aus Holz, einlagig, einschl. Beschichtung, im Rahmen einer Totalabbruchmaßnahme,Abfallschlüssel nach AVV (Abfallverzeichnis-Verordnung) 170204* Glas, Kunststoff und Holz, schadstoffbelastet, Schadstoff Schwermetall TRGS 524, DGUV-Regel 101-004, Schadstoff 2 Blei TRGS 505, DGUV-Regel 101-004,
Abfall ist gefährlich, inkl. Unterkonstruktion und Dämmung, Wichte des Abbruchstoffes
DIN EN 1991-1-1 10 kN/m3,
Abbruchdicke '1,25' cm, Ausführung innerhalb des
Bauwerks, Ausführung in allen Geschossen
Abbruch von Hand/mit handgeführten Kleingeräten, Ausführung staubarm TRGS 559, ohne Untergrundbeschädigung,
aufgenommene Stoffe sammeln, im Behälter des AN lagern, Behältergröße nach Wahl des AN, auf LKW des AN laden, Mengenermittlung nach Aufmaß,
die Entsorgung wird gesondert vergütet.
Menge: 53,000 m2

**4.1.130 Sockelleiste Holz/Holzwerkstoff abbrechen**
Abbruch der Sockelleiste aus Holz/Holzwerkstoff, Querschnitt B/H 18/100 mm, geschraubt, im Rahmen einer Totalabbruchmaßnahme, Abfallschlüssel nach AVV (Abfallverzeichnis-Verordnung) 170204* Glas, Kunststoff und Holz, schadstoffbelastet, Schadstoff Schwermetall TRGS 524, DGUV-Regel 101-004, Schadstoff 2 Blei TRGS 505, DGUV-Regel 101-004,
Abfall ist gefährlich, Altholzkategorie A IV, Wichte des Abbruchstoffes DIN EN 1991-1-1 7,5 kN/m3, Ausführung innerhalb des Bauwerks, Ausführung in allen Geschossen
Abbruch von Hand/mit handgeführten Kleingeräten, Ausführung staubarm TRGS 559, ohne Untergrundbeschädigung,
aufgenommene Stoffe sammeln, im Behälter des AN lagern, Behältergröße nach Wahl des AN, auf LKW des AN laden, Mengenermittlung nach Aufmaß,
die Entsorgung wird gesondert vergütet.
Menge: 640,000 m

**4.1.140 Bleihaltige Farbbeschichtung Wand entfernen**
Farbbeschichtung entfernen, schadstoffbelastet, Schadstoff Blei TRGS 505, DGUV-Regel 101-004, Schadstoff 2 Schwermetall TRGS 524, DGUV-Regel 101-004,
Abfallschlüssel nach AVV (Abfallverzeichnis-Verordnung) 170903* sonstige Bau- und Abbruchabfälle, die gefährliche Stoffe enthalten, Abfall ist gefährlich, an Wand aus Putz, Farbbeschichtung unter Tapete, staubarm/emissionsarm mittels geeigneter Geräte, Arbeitshöhe bis 3,1 m Höhe, Ausführung in Küche aller Geschosse, aufgenommene Stoffe zur Entsorgung sortieren, sammeln, staubdicht verpacken, im Behälter des AN lagern, Behältergröße nach Wahl des AN, auf LKW des AN laden,
die Entsorgung wird gesondert vergütet.
Menge: 303,000 m2

**4.1.150 Bleihaltige Beschichtung entfernen Geländer Stahl**
Beschichtung entfernen, schadstoffbelastet, Schadstoff Schwermetall TRGS 524, DGUV-Regel 101-004, Schadstoff 2 Blei TRGS 505, DGUV-Regel 101-004,
Abfallschlüssel nach AVV (Abfallverzeichnis-Verordnung) 170903* sonstige Bau- und Abbruchabfälle, die gefährliche Stoffe enthalten, Abfall ist gefährlich, an Geländer aus Stahl,
Abwicklung der Bearbeitungsflächen '1' m, Beschichtung
aus Acryllackfarbe, mittels geeigneter staubarmer Verfahren, aufgenommene Stoffe sammeln, im Behälter des AN lagern, Behältergröße nach Wahl des AN, auf LKW des AN laden,
die Entsorgung wird gesondert vergütet.

HINWEIS:
Für die Demontage der schwermetallhaltigen Farbbeschichtung ist eigenständig ein geeignetes Arbeitsverfahren (z.B. Beizen, Schleifen etc.) nach den Vorgaben der TRGS 524 bzw. TRGS 505 festzulegen. Ggf. sind mehrere Arbeitsgänge oder die Komibination von Arbeitsverfahren erforderlich. Dies ist in dieser Position einzukalkulieren und wird nicht gesondert vergütet.
Menge: 40,000 m

*Hinweis: PAK-haltige Bauteile*

**4.1.160 Abdichtung Boden Pappe abbrechen**
Abbruch der Abdichtung auf Boden, Pappe, im Rahmen einer Totalabbruchmaßnahme, schadstoffbelastet, Schadstoff PAK TRGS 524, DGUV-Regel 101-004, TRGS 551,
PAK-Gehalt n. EPA = 247 mg/kg,
Abfallschlüssel nach AVV (Abfallverzeichnis-Verordnung) 170303* Kohlenteer und teerhaltige Produkte, Abfall ist gefährlich, Abbruch von Hand/mit handgeführten Kleingeräten, Ausführung staubarm TRGS 559, ohne Untergrundbeschädigung, Ausführung innerhalb des Bauwerks, Ausführung im Erdgeschoss, aufgenommene Stoffe zur Entsorgung sortieren, sammeln, verpacken, ausschleusen, im staubdichten, geschlossenen Behälter des AN lagern, Behältergröße nach Wahl des AN, auf LKW des AN laden, Mengenermittlung nach Aufmaß,
die Entsorgung wird gesondert vergütet.
Menge: 130,000 m2

**4.1.170 Rohrleitung Stahl AD 80-100mm abbrechen**
Abbruch der Rohrleitung aus Stahl, Außendurchmesser über 80 bis 100 mm, im Gebäude, Ausführung in allen Geschossen, Höhe bis 3 m, im Rahmen einer Totalabbruchmaßnahme, Abfallschlüssel nach AVV (Abfallverzeichnis-Verordnung) 170409* Metallabfälle, die durch gefährliche Stoffe verunreinigt sind, schadstoffbelastet, PAK-haltige Beschichtung, Schadstoff PAK TRGS 524, DGUV-Regel 101-004, TRGS 551, Abfall ist gefährlich,
Abbruch von Hand/mit handgeführten Kleingeräten, Ausführung staubarm TRGS 559, ohne Wasserfreisetzung, aufgenommene Stoffe zur Entsorgung sortieren, sammeln, verpacken, im Behälter des AN lagern, Behältergröße nach Wahl des AN, auf LKW des AN laden, Mengenermittlung nach Aufmaß,
die Entsorgung wird gesondert vergütet.
Menge: 20,000 m

*Hinweis: Schimmelbefall*

**4.1.180 Schimmelbefall Wand Putz entfernen**
Beschichtung entfernen, schadstoffbelastet, Schadstoff Schimmelpilz (Mykotoxine) DGUV Information 201-028,
Abfall ist nicht gefährlich, an Wand aus Putz, Beschichtung aus Dispersionsfarbe, durch Mattschleifen, abfräsen, Arbeitshöhe bis 2,6 m, Abbruch von Hand/mit handgeführten Kleingeräten, Ausführung staubarm TRGS 559, aufgenommene Stoffe sammeln, im staubdichten, geschlossenen Behälter des AN lagern, Behältergröße nach Wahl des AN, auf LKW des AN laden, Abfallschlüssel nach AVV (Abfallverzeichnis-Verordnung) 170107 Bauschuttabfall, Mengenermittlung nach Aufmaß, die Entsorgung wird gesondert vergütet.
Menge: 10,000 m2

**4.1.190 Schimmelbefall Decke Putz entfernen**
Beschichtung entfernen, schadstoffbelastet, Schadstoff Schimmelpilz (Mykotoxine) DGUV Information 201-028, Abfall ist nicht gefährlich, an Decke aus Putz, Beschichtung aus Dispersionsfarbe, durch Mattschleifen, abfräsen, Arbeitshöhe bis 2,6 m, Abbruch von Hand/mit handgeführten Kleingeräten, Ausführung staubarm TRGS 559, aufgenommene Stoffe sammeln, im staubdichten, geschlossenen Behälter des AN lagern, Behältergröße nach Wahl des AN, auf LKW des AN laden, Abfallschlüssel nach AVV (Abfallverzeichnis-Verordnung) 170107 Bauschuttabfall, Mengenermittlung nach Aufmaß, die Entsorgung wird gesondert vergütet.
Menge: 5,000 m2

*Hinweis: Schadstoffspezifische Reinigung*

*Hinweis: Hinweis zur Reinigung der Schwarzbereiche*
Die schadstoffspezifische Reinigung ist wie folgt durchzuführen:

- Trockenes Absaugen aller Oberflächen
- Ausblasen ausschließlich bei schwer zugänglichen Bereichen oder spannungsführenden Bauteilen sofern erforderlich
- Feuchtes Wischen aller Oberflächen sofern zulässig (nicht bei spannungsführenden Bauteilen!)
- Die Reinigung ist stets in Richtung der Luftströmung der Unterdruckanlage durchzuführen, um das Risiko einer erneuten Verunreinigung bereits gereinigter Bereiche zu minimieren.
- Durch die Unterdruckanlage werden die bei der Reinigung freigesetzten Asbestfasern aus dem Arbeitsbereich abgeleitet.
- Falls notwendig, sind Reinigungsvorgänge mehrfach zu wiederholen, um alle Asbestfasern restlos zu entfernen.
- Die Arbeiten erfolgen unter zusätzlicher Nutzung eines Hochleistungs-Industriestaubsaugers mit Fahrgestell und den entsprechenden Zulassungen gemäß VDE 0700 (DIN EN 60335-2-69 AA) sowie TRGS 519

Die Auswahl geeigneter Reinigungsmethoden liegt in der Verantwortung des Auftragnehmers (AN) und ist so vorzunehmen, dass eine vollständige Dekontamination der Sanierungsbereiche gewährleistet ist. Falls erforderlich, sind Reinigungsschritte zu wiederholen, um ein optimales Ergebnis zu erzielen. Nach Abschluss der Arbeiten dürfen auf den Oberflächen keine sichtbaren Rückstände (z. B. Staub oder Schmutz) mehr vorhanden sein, was durch optische Kontrolle oder Wischproben überprüft wird.

Arbeiten an elektrischen Anlagen dürfen ausschließlich durch qualifizierte, unterwiesene Personen und erst nach Freigabe des Auftraggebers (AG) ausgeführt werden. Die Reinigungsarbeiten an elektrischen Anlagen sind mittel geeigneten Arbeitstechniken und Werkzeugen durchzuführen und an die speziellen Gegebenheiten der Anlagen anzupassen.

Die betroffenen Sanierungsbereiche, einschließlich aller Oberflächen, Abschottungen etc., sind einer schadstoffspezifischen Feinreinigung zu unterziehen. Ziel ist die vollständige Entfernung von schadstoffhaltigen Stäuben und anderen losen Verunreinigungen. Die Reinigungsmethode ist an die Beschaffenheit der jeweiligen Oberfläche und an den jeweiligen Schadstoff anzupassen.

Die Erfassung sämtlicher Stäube und Fasern erfolgt mit geprüften, baumusterzertifizierten Absauganlagen. Die erfassten Materialien sind anschließend gemäß den geltenden Vorschriften fachgerecht zu entsorgen.

Hinweis zur Restfaserbindung:
Eine Restfaserbindung ist unzulässig und darf nicht durchgeführt werden.

**4.1.200 Schadstoffspezifische Grob- und Feinreinigung als Schlussreinigung**
Schadstoffspezifische Schlussreinigung als Feinreinigung zur Beseitigung von Schadstoffresten für die anschließenden Raumluftmessungen, auf allen Oberflächen im Sanierungsbereich: Decken, Wände, Fußboden, inkl. aller Einbauten, Kabel, Rohre, Abschottungen sowie alle nicht näher bezeichneten Oberflächen, mehrmaliges Absaugen und anschließendes feuchtes Reinigen, ggf. sind die Reinigungsschritte mehrfach durchzuführen, um alle sichtbaren Reststäube und Rückstände zu erfassen, Reinigung entsprechend den Vorgaben der jeweiligen TRGS, Abrechnung erfolgt auf Basis der Raumgrundflächen.
Menge: 860,000 m2

*Hinweis: Hinweise Abnahme und Freimessung der Schadstoffsanierungsarbeiten*
Im Anschluss an die Schadstoffsanierungs- und Abbrucharbeiten und der fachspezifischen Reinigung der Schadstoffsanierungsbereiche erfolgt die Abbnahme und Freimessung der Sanierungs- und Reinigungsarbeiten durch einen fachkundigen Vertreter des AG. Die Abnahme/Freimessung ist vom AN spätestens 48 Stunden vorher schriftlich anzumelden.

Das Ziel der Sanierung ist es, die in der Leistungsbeschreibung aufgeführten schadstoffhaltigen Produkte fachgerecht nach den Vorgaben der TRGS 519, Asbest-Richtlinie, PCB-Richtllinie, TRGS 524 bzw. DGUV Regel 101-004, TRGS 505 und TRGS 551 zu sanieren, die betroffenen Bereiche fachspezifisch zu reinigen und die schadstoffhaltigen Abfälle fachgerecht zu entsorgen.

Zu diesem Zweck werden nach erfolgreicher Abnahme Raumluftmessungen zur Kontrolle des Sanierungserfolges in den Schadstoffsanierungsbereichen durchgeführt.
Erst nach Freigabe und erfolgreicher Freimessung durch einen fachkundigen Vertreter des AG, dürfen die Schutzmaßnahmen zurückgebaut und die Bereiche für die weiteren Arbeiten freigegeben werden.

Die Asbestsanierung gilt als erfolgreich abgeschlossen, wenn alle in der Leistungsbeschreibung aufgeführten asbesthaltigen Produkte fachgerecht entfernt und entsorgt und die Sanierungsbereiche im Anschluss ordnungsgemäß gereinigt wurden, sodass die gesetzlich vorgeschriebenen Grenzwerte von 500 Asbest-Faser pro m³ Raumluft und der Possions-Wert von 1.000 Asbest-Fasern pro m³ Raumluft unterschritten werden.

Die PCB-Sanierung gilt als erfolgreich abgeschlossen, wenn alle in der Leistungsbeschreibung aufgeführten PCB-haltigen Produkte fachgerecht entfernt und entsorgt und die Sanierungsbereiche im Anschluss ordnungsgemäß gereinigt wurden, sodass der Sanierungszielwert von
300 ng PCB pro m³ Raumluft unterschritten wird.

Die PAK-Sanierung gilt als erfolgreich abgeschlossen, wenn alle in der Leistungsbeschreibung aufgeführten PAK-haltigen Produkte fachgerecht entfernt und entsorgt und die Sanierungsbereiche im Anschluss ordnungsgemäß gereinigt wurden, sodass der Vorsorgerichtwert von
10 ng Naphthalin und Naphthalin-änliche Produkte pro m³ Raumluft unterschritten wird.

Messungen, die diese Grenzwerte/ Vorsorgerichtwerte/ Sanierungszielwerte überschreiten oder die durch zu hohe Staubbelastung, zu hohe Luftfeuchtigkeit, zu niedrige Temperaturen o.ä. vom Labor nicht ausgewertet werden können, werden auf Kosten des AN wiederholt bis ein belastbares Ergebnis zum Nachweis des Sanierungserfolges vorliegt. Ggf. sind die Bereiche hierfür auf Kosten des AN nachzureinigen.

Vertragsfristen werden hierdurch nicht verlängert.

**4.1.210 Herstellen Stromversorgung für Erfolgskontrollmessungen**
*** Pauschalposition
Verlegung der notwendigen Stromverkabelungen (z.B. mittels Kabeltrommeln) in den beiden Erdgeschosswohnungen mit ausreichend Anschlusspunkten für den Betrieb von bis zu 4 Raumluftmessgeräten pro Wohnung.

Pauschalleistung für beide Erdgeschosswohnungen Haus 61
Menge: 1,000 psch

#### Bereich 4.3 Abbrucharbeiten nicht gefährlich

*Hinweis: Wohnungen EG-DG*

**4.3.10 Entrümpelung**
Die Wohneinheiten verfügen stellenweise über lose Teile und Mobiliar zum Entrümpeln, geteilt zw. Erd-, Ober-, Keller- und Dachgeschoss, wie Gasherd, Regale, Spülkästen, Baumaterialien, Schränke, Möbel, lose Türen, etc.
Die losen Teile sind auszubauen und zu entsorgen, Abfall nicht gefährlich, Abfallschlüssel nach AVV (Abfallverzeichnis-Verordnung) 200307 Sperrmüll, nicht schadstoffbelastet, auf Baustelle lagernd, laden, mit LKW des AN transportieren, entsorgen, max. Gesamtgewicht ohne Beschränkung, zum zugelassenem Lager oder zur Anlage nach Wahl des AN, Vergütung der Entsorgung übernimmt AN, Mengenermittlung nach Wiegekarte.
Menge: 5,000 t

**4.3.20 Entfernen Tapezierung Papierwandbekl. einlagig**
*** Bezugsbeschreibung
Entfernen der Tapezierung aus Papierwandbekleidung für nachträgliche Behandlung, mehrfach beschichtet, mit Dispersionskleber verklebt, strukturiert, einlagig, einschl. Tapetenunterlage, Untergrund Putz, einschl. Kleberrückstände, Abfallschlüssel nach AVV (Abfallverzeichnis-Verordnung) 170904 gemischte Bau- und Abbruchabfälle, nicht schadstoffbelastet, von Wänden und Leibungen, Arbeitshöhe bis 3 m, die Entsorgung wird gesondert vergütet.
Menge: 2275,000 m2

**4.3.30 Mehrpreis für mehrlagige Tapezierung Papierwandbekl.**
Mehrpreis für mehrlagige Tapezierung entfernen.
Menge: 760,000 m2

**4.3.40 Entfernen Tapezierung Decke einlagig**
*** wie Position 4.3.20
von Decken.
Menge: 735,000 m2

**4.3.50 Gardinenschiene Holz/Holzwerkstoff abbrechen**
Abbruch der Gardinenschiene aus Holz/Holzwerkstoff, kunststoffüberzogen, Querschnitt B/H 20/100 mm, geschraubt, im Rahmen einer Totalabbruchmaßnahme,  Wichte des Abbruchstoffes 5 kN/m3, Ausführung innerhalb des Bauwerks, Ausführung in allen Geschossen, Arbeitshöhe bis 3 m, Abbruch von Hand/mit handgeführten Kleingeräten, aufgenommene Stoffe zur Entsorgung sortieren, sammeln, im Behälter des AN lagern, Behältergröße nach Wahl des AN, auf der Baustelle bereitsstellen, Abfall ist nicht gefährlich, nicht schadstoffbelastet, Abfallschlüssel nach AVV 170904 gemischte Bau- und Abbruchabfälle, Mengenermittlung nach Aufmaß, die Entsorgung wird gesondert vergütet, Ausführung gemäß Zeichnung.
Menge: 50,000 m

**4.3.60 Rollladenkasten Alu abbrechen**
Abbruch des Rollladenkastens aus Holz/Holzwerkstoff, im Rahmen einer Totalabbruchmaßnahme, nicht schadstoffbelastet, Abfall ist nicht gefährlich, Altholzkategorie A I, Maße H/T 30/34,5 cm, Breite über
150 bis 200 cm, Abbruchdicke '2,5' cm, Wichte des
Abbruchstoffes DIN EN 1991-1-1 7,5 kN/m3, Ausführung innerhalb des Bauwerks, Ausführung in allen Geschossen, Arbeitshöhe bis 3 m, Abbruch von Hand/mit handgeführten Kleingeräten, Ausführung erschütterungsarm DIN 4150,
aufgenommene Stoffe sammeln, im Behälter des AN lagern, Behältergröße nach Wahl des AN, auf LKW des AN laden, Abfallschlüssel nach AVV (Abfallverzeichnis-Verordnung) 170201 Holz, Mengenermittlung nach Aufmaß,
die Entsorgung wird gesondert vergütet.
Menge: 38,000 St

**4.3.70 Putz Innenwand abbrechen**
Abbruch von Putz an Innenwand, Gips-Putzmörtel, ohne Putzträger, im Rahmen einer Totalabbruchmaßnahme, nicht schadstoffbelastet, Abfall ist nicht gefährlich,
Abbruchdicke '3' cm, Wichte des Abbruchstoffes DIN EN
1991-1-1 13 kN/m3, Ausführung innerhalb des Bauwerks, Ausführung in allen Geschossen, Arbeitshöhe bis 3 m,
Abbruch von Hand/mit handgeführten Kleingeräten, ohne Untergrundbeschädigung, aufgenommene Stoffe sammeln, im Behälter des AN lagern, Behältergröße nach Wahl des AN, auf LKW des AN laden, Abfallschlüssel nach AVV (Abfallverzeichnis-Verordnung) 170107 Gemische aus Beton, Ziegel, Fliesen und Keramik, Mengenermittlung nach Aufmaß, die Entsorgung wird gesondert vergütet.
Menge: 1962,000 m2

**4.3.80 Fensterbank Holz/Holzwerkstoff abbrechen**
Abbruch der Fensterbank, aus Holz/Holzwerkstoff, im Rahmen einer Totalabbruchmaßnahme, nicht schadstoffbelastet, Abfall ist nicht gefährlich, Altholzkategorie A II, Breite 30 cm, Dicke 2 cm, Ausführung innerhalb des Bauwerks, Ausführung in allen Geschossen, Abbruch von Hand/mit handgeführten Kleingeräten, aufgenommene Stoffe zur Entsorgung sortieren, sammeln, im Behälter des AN lagern, Behältergröße nach Wahl des AN, auf LKW des AN laden, Abfallschlüssel nach AVV (Abfallverzeichnis-Verordnung) 170201 Holz, Mengenermittlung nach Aufmaß,
die Entsorgung wird gesondert vergütet.
Menge: 65,000 m

**4.3.90 Fensterbank Naturstein abbrechen**
Abbruch der Fensterbank aus Naturstein, Tiefe '30' cm,
Länge bis '120' cm, ohne Beläge und Beschichtungen, im
Rahmen einer Totalabbruchmaßnahme, nicht schadstoffbelastet, Abfall ist nicht gefährlich, Wichte des Abbruchstoffes DIN EN 1991-1-1 27 kN/m3,
Abbruchdicke '2' cm, Ausführung innerhalb des Bauwerks,
Ausführung im 1. Obergeschoss, Abbruch von Hand/mit handgeführten Kleingeräten, aufgenommene Stoffe zur Entsorgung sortieren, sammeln, im Behälter des AN lagern, Behältergröße nach Wahl des AN,
auf LKW des AN laden, Abfallschlüssel nach AVV (Abfallverzeichnis-Verordnung) 170107 Gemische aus Beton, Ziegel, Fliesen und Keramik, Mengenermittlung nach Aufmaß, die Entsorgung wird gesondert vergütet.
Menge: 8,000 m

**4.3.100 Fensterbank Kunststoff abbrechen**
Abbruch der Fensterbank, aus Kunststoff, im Rahmen einer Totalabbruchmaßnahme, nicht schadstoffbelastet,
Abfall ist nicht gefährlich, Breite 30 cm, Dicke 2 cm, Ausführung innerhalb des Bauwerks, Ausführung in allen Geschossen, Abbruch von Hand/mit handgeführten Kleingeräten, aufgenommene Stoffe zur Entsorgung sortieren, sammeln, im Behälter des AN lagern, Behältergröße nach Wahl des AN, auf LKW des AN laden, Abfallschlüssel nach AVV 170904 gemischte Bau- und Abbruchabfälle, Mengenermittlung nach Aufmaß,
die Entsorgung wird gesondert vergütet.
Menge: 20,000 m

**4.3.110 Deckenbekl. Holz/Holzwerkstoff abbrechen**
Abbruch der Deckenbekleidung aus Holz/Holzwerkstoff, im Rahmen einer Totalabbruchmaßnahme, nicht schadstoffbelastet, Abfall ist nicht gefährlich, Altholzkategorie A I, Wichte des Abbruchstoffes DIN EN
1991-1-1 7,5 kN/m3, Abbruchdicke '3' cm, Ausführung
innerhalb des Bauwerks, Abbruch von Hand/mit handgeführten Kleingeräten, aufgenommene Stoffe sammeln, im Behälter des AN lagern, Behältergröße nach Wahl des AN, auf LKW des AN laden, Abfallschlüssel nach AVV (Abfallverzeichnis-Verordnung) 170201 Holz, Mengenermittlung nach Aufmaß, die Entsorgung wird gesondert vergütet.
Menge: 85,000 m2

**4.3.120 Schornstein/Abgasanlage Mauerziegel abbrechen**
Abbruch des Schornsteins/der Abgasanlage aus Mauerwerk aus Mauerziegel, einschl. Putz, einseitig, mit Beschichtung, im Rahmen einer Totalabbruchmaßnahme, nicht schadstoffbelastet, Abfall ist nicht gefährlich, ohne Festlegung eines Zuordnungskriteriums LAGA/DepVO/EBV/RuVA, Wichte des Abbruchstoffes DIN EN
1991-1-1 15 kN/m3, Abbruchdicke '40' cm, Ausführung
innerhalb des Bauwerks, Ausführung in allen Geschossen, Arbeitshöhe bis 3 m, Abbruch von Hand/mit handgeführten Kleingeräten, aufgenommene Stoffe sammeln, ohne Zerkleinerung, im Behälter des AN lagern, Behältergröße nach Wahl des AN, auf LKW des AN laden, Abfallschlüssel nach AVV (Abfallverzeichnis-Verordnung) 170107 Gemische aus Beton, Ziegel, Fliesen und Keramik, Mengenermittlung nach Aufmaß, die Entsorgung wird gesondert vergütet.
Menge: 40,000 m3

**4.3.130 Innenwand Mauerziegel abbrechen D 11 cm**
*** Bezugsbeschreibung
Abbruch der Innenwand aus Mauerwerk aus Mauerziegel, einschl. Putz, 2-seitig, mit Beschichtung, im Rahmen einer Teilabbruchmaßnahme, nicht schadstoffbelastet,
Abfall ist nicht gefährlich, Werte gemäß Ersatzbaustoffverordnung 2023 sind eingehalten, Charakterisierung gemischter Bauschutt Klasse RC-1 nach EBV 2023, Anlage 1, Tabelle 1, Wichte des Abbruchstoffes DIN EN 1991-1-1 15 kN/m3,
Abbruchdicke '11' cm, Ausführung innerhalb des
Bauwerks, Ausführung in allen Geschossen, Arbeitshöhe bis 3 m, Abbruch von Hand/mit handgeführten Kleingeräten, aufgenommene Stoffe zur Entsorgung sortieren, sammeln, ohne Zerkleinerung, im Behälter des AN lagern, Behältergröße nach Wahl des AN, auf LKW des AN laden, Abfallschlüssel nach AVV (Abfallverzeichnis-Verordnung) 170107 Gemische aus Beton, Ziegel, Fliesen und Keramik, Mengenermittlung nach Aufmaß, die Entsorgung wird gesondert vergütet, Ausführung gemäß Zeichnung.
Menge: 35,000 m2

**4.3.140 Innenwand Mauerziegel abbrechen D 17 cm**
*** wie Position 4.3.130
Abbruchdicke '17' cm.
Menge: 49,000 m2

**4.3.150 Bodenbelag PVC-Bodenbelag abbrechen**
*** Bezugsbeschreibung
Abbruch von Bodenbelag aus PVC, einschl. Unterlage aus Filzpappe, einschl. Entfernen der Klebereste, im Rahmen einer Totalabbruchmaßnahme, nicht schadstoffbelastet,
Abfall ist nicht gefährlich, geklebt, Wichte des Abbruchstoffes DIN EN 1991-1-1 10 kN/m3,
Abbruchdicke '0,8' cm, Ausführung innerhalb des
Bauwerks, Ausführung in allen Geschossen,
Abbruch von Hand/mit handgeführten Kleingeräten,
aufgenommene Stoffe sammeln, im Behälter des AN lagern, Behältergröße nach Wahl des AN, auf LKW des AN laden, Abfallschlüssel nach AVV (Abfallverzeichnis-Verordnung) 170904 gemischte Bau- und Abbruchabfälle, Mengenermittlung nach Aufmaß, die Entsorgung wird gesondert vergütet.
Menge: 615,000 m2

**4.3.160 Bodenbelag Laminat abbrechen**
*** wie Position 4.3.150
Bodenbelag aus Laminat, einschl. Unterlage aus
Spanplatten, lose verlegt, Abbruchdicke '1,2' cm.
Menge: 310,000 m2

**4.3.170 Bodenbelagsprofile Metall aufnehmen**
Bodenbelagsprofile aufnehmen, aus Metall, geschraubt, im Rahmen einer Totalabbruchmaßnahme, nicht schadstoffbelastet, Abfall ist nicht gefährlich, sichtbare Breite über 25 bis 30 mm, sichtbare Höhe über 20 bis 25 mm, Länge bis 100 cm, Ausführung innerhalb des Bauwerks, Ausführung in allen Geschossen,
Abbruch von Hand/mit handgeführten Kleingeräten, aufgenommene Stoffe zur Entsorgung sortieren, sammeln, im Behälter des AN lagern, Behältergröße nach Wahl des AN, auf LKW des AN laden, Abfallschlüssel nach AVV (Abfallverzeichnis-Verordnung) 170904 gemischte Bau- und Abbruchabfälle, Mengenermittlung nach Aufmaß, Entsorgung wird gesondert vergütet.
Menge: 35,000 m

**4.3.180 Fußboden OSB-Platten abbrechen**
Abbruch des Fußbodens aus Holzwerkstoff, aus OSB-Platten, geschraubt, im Rahmen einer Totalabbruchmaßnahme, nicht schadstoffbelastet,
Abfall ist nicht gefährlich, Altholzkategorie A III,
Abbruchdicke '1' cm, Wichte des Abbruchstoffes DIN EN
1991-1-1 8 kN/m3, Ausführung innerhalb des Bauwerks, Ausführung in allen Geschossen, Abbruch von Hand/mit handgeführten Kleingeräten, aufgenommene Stoffe sammeln, im Behälter des AN lagern, Behältergröße nach Wahl des AN, auf LKW des AN laden, Abfallschlüssel nach AVV (Abfallverzeichnis-Verordnung) 170201 Holz, Mengenermittlung nach Aufmaß, die Entsorgung wird gesondert vergütet.
Menge: 250,000 m2

**4.3.190 Massivholzdiele Holz/Holzwerkstoff abbrechen**
Abbruch von Belag aus Massivholzdielen aus Holz/Holzwerkstoff, genagelt, im Rahmen einer Totalabbruchmaßnahme, nicht schadstoffbelastet,
Abfall ist nicht gefährlich, Altholzkategorie A III,
Abbruchdicke '2,8' cm, Wichte des Abbruchstoffes DIN EN
1991-1-1 7,5 kN/m3, Ausführung innerhalb des Bauwerks, Ausführung in allen Geschossen, Abbruch von Hand/mit handgeführten Kleingeräten, aufgenommene Stoffe sammeln, im Behälter des AN lagern, Behältergröße nach Wahl des AN, auf LKW des AN laden, Abfallschlüssel nach AVV (Abfallverzeichnis-Verordnung) 170201 Holz, Mengenermittlung nach Aufmaß, die Entsorgung wird gesondert vergütet.
Menge: 626,000 m2

**4.3.200 Fußbodendämmung Mineralwolle abbrechen**
Abbruch der Fußbodendämmung, Dämmschicht aus Mineralwolle, als Bahn, lose verlegt, im Rahmen einer Totalabbruchmaßnahme, nicht schadstoffbelastet,
Abfall ist nicht gefährlich, Wichte des Abbruchstoffes DIN EN 1991-1-1 0,4 kN/m3,
Abbruchdicke '10' cm, Ausführung innerhalb des
Bauwerks, Ausführung in allen Geschossen,
Abbruch von Hand/mit handgeführten Kleingeräten, Ausführung staubarm TRGS 559,
aufgenommene Stoffe sammeln, im Behälter des AN lagern, Behältergröße nach Wahl des AN, auf LKW des AN laden, Abfallschlüssel nach AVV (Abfallverzeichnis-Verordnung) 170604 Dämmstoff, Mengenermittlung nach Aufmaß,
die Entsorgung wird gesondert vergütet.
Menge: 130,000 m2

**4.3.210 Dämmung zw. Lagerhölzern/Balken Schlacke**
Abbruch der Dämmung zwischen Lagerhölzern/Balken, Dämmschicht aus Schlacke, als Schüttung, im Rahmen einer Totalabbruchmaßnahme, nicht schadstoffbelastet,
Abfall ist nicht gefährlich, Charakterisierung Bodenmaterial Klasse BM-0 Sand nach EBV 2023, Anlage 1, Tabelle 3, Wichte des Abbruchstoffes DIN EN 1991-1-1 14
kN/m3, Abbruchdicke '10' cm, Ausführung innerhalb des
Bauwerks, Ausführung in allen Geschossen,
Abbruch von Hand/mit handgeführten Kleingeräten, Ausführung staubarm TRGS 559,
aufgenommene Stoffe sammeln, im Behälter des AN lagern, Behältergröße nach Wahl des AN, auf LKW des AN laden, Abfallschlüssel nach AVV (Abfallverzeichnis-Verordnung) 170504 Boden/Stein, Mengenermittlung nach Wiegekarte,
die Entsorgung wird gesondert vergütet.
Menge: 380,000 m2

**4.3.220 Holzbalken Boden abbrechen**
Abbruch des Balkens aus Holz/Holzwerkstoff, im Rahmen einer Totalabbruchmaßnahme, nicht schadstoffbelastet,
Abfall ist nicht gefährlich, Altholzkategorie A II, Balkenquerschnitt 80/100mm, e=53 cm,
Wichte des Abbruchstoffes DIN EN 1991-1-1 7,5 kN/m3, Ausführung innerhalb des Bauwerks, Ausführung in allen Geschossen, Arbeitshöhe bis 2 m,
Abbruch von Hand/mit handgeführten Kleingeräten,
aufgenommene Stoffe sammeln, im Behälter des AN lagern, Behältergröße nach Wahl des AN, auf LKW des AN laden, Abfallschlüssel nach AVV (Abfallverzeichnis-Verordnung) 170201 Holz, Mengenermittlung nach Aufmaß,
die Entsorgung wird gesondert vergütet.
Menge: 1090,000 m

**4.3.230 Bodenbelag Fliese/Pl. D 15-20mm abbrechen**
Abbruch des Bodenbelages, aus Steinzeugfliesen, kleinformatig, Dicke über 15 bis 20 mm, einschl. Entfernen von Kleberesten/Mörtelresten, im Rahmen einer Totalabbruchmaßnahme, nicht schadstoffbelastet,
Abfall ist nicht gefährlich, Werte gemäß Ersatzbaustoffverordnung 2023 sind eingehalten, Charakterisierung gemischter Bauschutt Klasse RC-1 nach EBV 2023, Anlage 1, Tabelle 1, Wichte des Abbruchstoffes DIN EN 1991-1-1 22 kN/m3, Ausführung innerhalb des Bauwerks, Ausführung in allen Geschossen,
Abbruch von Hand/mit handgeführten Kleingeräten, aufgenommene Stoffe zur Entsorgung sortieren, sammeln, im Behälter des AN lagern, Behältergröße nach Wahl des AN, auf LKW des AN laden, Abfallschlüssel nach AVV (Abfallverzeichnis-Verordnung) 170107 Gemische aus Beton, Ziegel, Fliesen und Keramik, Mengenermittlung nach Aufmaß, die Entsorgung wird gesondert vergütet.
Menge: 130,000 m2

**4.3.240 Fliesen/Platten Innenwand Fliese/Pl. D 15-20mm abbrechen**
*** Bezugsbeschreibung
Abbruch von Fliesen/Platten an Innenwand, aus Steinzeugfliesen, kleinformatig, Dicke über 15 bis 20 mm, einschl. Entfernen von Kleberesten/Mörtelresten, im Rahmen einer Totalabbruchmaßnahme, nicht schadstoffbelastet, Abfall ist nicht gefährlich, Werte gemäß Ersatzbaustoffverordnung 2023 sind eingehalten, Charakterisierung gemischter Bauschutt Klasse RC-1 nach EBV 2023, Anlage 1, Tabelle 1, Wichte des Abbruchstoffes DIN EN 1991-1-1 22 kN/m3, Ausführung innerhalb des Bauwerks, Ausführung in allen Geschossen, Arbeitshöhe bis 3 m, Abbruch von Hand/mit handgeführten Kleingeräten, aufgenommene Stoffe zur Entsorgung sortieren, sammeln, im Behälter des AN lagern, Behältergröße nach Wahl des AN, auf LKW des AN laden, Abfallschlüssel nach AVV (Abfallverzeichnis-Verordnung) 170107 Gemische aus Beton, Ziegel, Fliesen und Keramik, Mengenermittlung nach Aufmaß, die Entsorgung wird gesondert vergütet.
Menge: 240,000 m2

**4.3.250 Fliesen/Platten Sockel H 60mm abbrechen**
*** wie Position 4.3.240
an Sockel, Höhe ca. 60 mm.
Menge: 164,000 m

**4.3.260 Fliesen/Platten Leibung B 30 cm abbrechen**
*** wie Position 4.3.240
an Leibung, Breite Leibung '30' cm.
Menge: 12,000 m

**4.3.270 Bodenbelag Zementestrich abbrechen**
Abbruch des Bodenbelages aus Zementestrich, unbewehrt, als Verbundestrich, ohne Beläge und Beschichtungen, im Rahmen einer Totalabbruchmaßnahme, nicht schadstoffbelastet, Abfall ist nicht gefährlich, Werte gemäß Ersatzbaustoffverordnung 2023 sind eingehalten, Charakterisierung gemischter Bauschutt Klasse RC-1 nach
EBV 2023, Anlage 1, Tabelle 1, Abbruchdicke '8' cm,
Wichte des Abbruchstoffes DIN EN 1991-1-1 20 kN/m3, Ausführung innerhalb des Bauwerks, Ausführung in allen Geschossen, Abbruch von Hand/mit handgeführten Kleingeräten, aufgenommene Stoffe sammeln, im Behälter des AN lagern, Behältergröße nach Wahl des AN, auf LKW des AN laden, Abfallschlüssel nach AVV (Abfallverzeichnis-Verordnung) 170107 Gemische aus Beton, Ziegel, Fliesen und Keramik, Mengenermittlung nach Aufmaß, die Entsorgung wird gesondert vergütet.
Menge: 73,000 m2

**4.3.280 Waschbecken Sanitärporzellan abbrechen**
Abbruch Waschbecken, aus Sanitärporzellan, im Rahmen einer Totalabbruchmaßnahme, nicht schadstoffbelastet,
Abfall ist nicht gefährlich, einschl. Konsolen und Halterungen, Entfernen der Fugenabdichtung wird gesondert vergütet, Breite über 600 bis 650 mm, Ausladung über 400 bis 450 mm, Einzelgewicht über 10 bis 15 kg, Ausführung innerhalb des Bauwerks, Ausführung im Kellergeschoss, Abbruch von Hand/mit handgeführten Kleingeräten, aufgenommene Stoffe zur Entsorgung sortieren, sammeln, im Behälter des AN lagern, Behältergröße nach Wahl des AN, auf LKW des AN laden, Abfallschlüssel nach AVV (Abfallverzeichnis-Verordnung) 170904 gemischte Bau- und Abbruchabfälle, die Entsorgung wird gesondert vergütet.
Menge: 9,000 St

**4.3.290 WC-Kombination Sanitärporzellan abbrechen**
Abbruch WC-Kombination, aus Sanitärporzellan, mit Spülkasten aus Kunststoff, im Rahmen einer Teilabbruchmaßnahme, nicht schadstoffbelastet,
Abfall ist nicht gefährlich, Höhe bis 290 mm, Einzelgewicht über 10 bis 15 kg, Ausführung innerhalb des Bauwerks, Ausführung im 1. Obergeschoss, Abbruch von Hand/mit handgeführten Kleingeräten, aufgenommene Stoffe zur Entsorgung sortieren, sammeln,im Behälter des AN lagern, Behältergröße nach Wahl des AN, auf LKW des AN laden, Abfallschlüssel nach AVV (Abfallverzeichnis-Verordnung) 170904 gemischte Bau- und Abbruchabfälle, die Entsorgung wird gesondert vergütet.
Menge: 9,000 St

**4.3.300 Badewanne Stahl emailliert abbrechen**
Abbruch Badewanne, aus emailliertem Stahl, einschl. Wannenträger, Schürze und Armaturen, im Rahmen einer Teilabbruchmaßnahme, nicht schadstoffbelastet,
Abfall ist nicht gefährlich, Länge über 1650 bis 1700 mm, Breite über 700 bis 750 mm, Einzelgewicht über 25 bis 50 kg, Ausführung innerhalb des Bauwerks, Ausführung im 1. Obergeschoss, Abbruch von Hand/mit handgeführten Kleingeräten, aufgenommene Stoffe zur Entsorgung sortieren, sammeln, in vom AN gestellten Behälter lagern, Behältergröße nach Wahl des AN, auf LKW des AN laden, Abfallschlüssel nach AVV (Abfallverzeichnis-Verordnung) 170904 gemischte Bau- und Abbruchabfälle, die Entsorgung wird gesondert vergütet.
Menge: 9,000 St

**4.3.310 Badausstattung demontieren**
Badausstattungen, demontieren, Porzellan- oder Glasablagen, Haltestangen, Handtuchhalter, Toilettenpapierhalter, Spiegel und ähnliches, trennen und sortieren, einschl. Auf- und Abladen in genutzten Gebäuden, einschl. Demontieren der Konsolen, Halter, Verschraubungen, Abbruch von Hand/mit handgeführten Kleingeräten, aufgenommene Stoffe zur Entsorgung sortieren, sammeln, in vom AN gestellten Behälter lagern, Behältergröße nach Wahl des AN, auf LKW des AN laden, Abfallschlüssel nach AVV (Abfallverzeichnis-Verordnung) 170904 gemischte Bau- und Abbruchabfälle, die Entsorgung wird gesondert vergütet.
Menge: 9,000 St

**4.3.320 Durchflusswassererwärmer außen Kunststoff abbrechen**
Abbruch Durchflusswassererwärmer, Außenmantel aus Kunststoff, im Rahmen einer Totalabbruchmaßnahme, nicht schadstoffbelastet, Abfall ist nicht gefährlich, Einzelgewicht über 5 bis 10 kg, Ausführung innerhalb des Bauwerks, Abbruch von Hand/mit handgeführten Kleingeräten, aufgenommene Stoffe sammeln, in vom AN gestellten Behälter lagern, Behältergröße nach Wahl des AN, auf LKW des AN laden, Abfallschlüssel nach AVV (Abfallverzeichnis-Verordnung) 170904 gemischte Bau- und Abbruchabfälle, die Entsorgung wird gesondert vergütet.
Menge: 9,000 St

*Hinweis: Dach- und Kellergeschoss*

**4.3.330 Fußboden OSB-Platten abbrechen**
Abbruch des Fußbodens aus Holzwerkstoff, aus OSB-Platten, geleimt, im Rahmen einer Totalabbruchmaßnahme, nicht schadstoffbelastet,
Abfall ist nicht gefährlich, Altholzkategorie A III,
Abbruchdicke '1' cm, Wichte des Abbruchstoffes DIN EN
1991-1-1 7,5 kN/m3, Ausführung innerhalb des Bauwerks, Ausführung im Dachgeschoss,
Abbruch von Hand/mit handgeführten Kleingeräten,
aufgenommene Stoffe sammeln, im Behälter des AN lagern, Behältergröße nach Wahl des AN, auf LKW des AN laden, Abfallschlüssel nach AVV (Abfallverzeichnis-Verordnung) 170201 Holz, Mengenermittlung nach Aufmaß,
die Entsorgung wird gesondert vergütet.
Menge: 124,000 m2

**4.3.340 Fußbodendämmung PUR-PIR-Hartschaum abbrechen**
Abbruch der Dämmung auf Decke, Dämmschicht aus Polyurethan-/Polyisocyanurat-Hartschaum, kaschiert, als Platte, mechanisch befestigt, im Rahmen einer Totalabbruchmaßnahme, nicht schadstoffbelastet,
Abfall ist nicht gefährlich, Wichte des Abbruchstoffes DIN EN 1991-1-1 0,6 kN/m3,
Abbruchdicke '14' cm, Ausführung innerhalb des
Bauwerks, Ausführung im Dachgeschoss
Abbruch von Hand/mit handgeführten Kleingeräten, aufgenommene Stoffe zur Entsorgung sortieren, sammeln, im Behälter des AN lagern, Behältergröße nach Wahl des AN, auf LKW des AN laden, Abfallschlüssel nach AVV (Abfallverzeichnis-Verordnung) 170604 Dämmstoff, Mengenermittlung nach Aufmaß,
die Entsorgung wird gesondert vergütet.
Menge: 124,000 m2

**4.3.350 Schornsteinfuss Metallabdeckung abbrechen**
Schornsteinfuss Metallabdeckung abbrechen, aus Titanzink, Zuschnittbreite 500 mm, im Rahmen einer Totalabbruchmaßnahme, nicht schadstoffbelastet,
Abfall ist nicht gefährlich, Abbruch Unterkonstruktion wird gesondert vergütet, Ausführung im Dachgeschoss, Abbruch von Hand/mit handgeführten Kleingeräten, aufgenommene Stoffe sammeln, im Behälter des AN lagern, Behältergröße nach Wahl des AN, auf LKW des AN laden, Abfallschlüssel nach AVV (Abfallverzeichnis-Verordnung) 170904 gemischte Bau- und Abbruchabfälle, Mengenermittlung nach Aufmaß, die Entsorgung wird gesondert vergütet.
Menge: 15,000 m

**4.3.360 Holzverschlag Holz/Holzwerkstoff abbrechen**
Abbruch der Innenwand aus Holzverschlag, im Rahmen einer Totalabbruchmaßnahme, nicht schadstoffbelastet,
Abfall ist nicht gefährlich, Altholzkategorie A I,
Abbruchdicke '5' cm, Wichte des Abbruchstoffes DIN EN
1991-1-1 7,5 kN/m3, Ausführung innerhalb des Bauwerks, Ausführung im Dachgeschoss und im Kellergeschoss, Arbeitshöhe bis 3 m, Abbruch von Hand/mit handgeführten Kleingeräten, aufgenommene Stoffe sammeln, im Behälter des AN lagern, Behältergröße nach Wahl des AN, auf LKW des AN laden, Abfallschlüssel nach AVV (Abfallverzeichnis-Verordnung) 170201 Holz, Mengenermittlung nach Aufmaß, die Entsorgung wird gesondert vergütet.
Menge: 262,000 m2

**4.3.370 Mehrpreis Kellertrennwand Innentüren abbrechen**
Mehrpreis für die Innentüren Kellertrennwand abbrechen.
Menge: 20,000 St

**4.3.380 Putz Außenwand abbrechen**
Abbruch von Putz an Außenwand, innen, Lehm-Putzmörtel, ohne Putzträger, im Rahmen einer Totalabbruchmaßnahme, nicht schadstoffbelastet, Abfall ist nicht gefährlich,
Abbruchdicke '3' cm, Wichte des Abbruchstoffes DIN EN
1991-1-1 13 kN/m3, Ausführung innerhalb des Bauwerks, Ausführung im Kellergeschoss, Arbeitshöhe bis 3 m,
Abbruch von Hand/mit handgeführten Kleingeräten, ohne Untergrundbeschädigung, aufgenommene Stoffe sammeln, im Behälter des AN lagern, Behältergröße nach Wahl des AN, auf LKW des AN laden, Abfallschlüssel nach AVV (Abfallverzeichnis-Verordnung) 170107 Gemische aus Beton, Ziegel, Fliesen und Keramik, Mengenermittlung nach Aufmaß, die Entsorgung wird gesondert vergütet.
Menge: 475,000 m2

### Titel 5 Entsorgung

#### Bereich 5.1 Abfall gefährlich

*Hinweis: Hinweis Entsorgung Abfall gefährlich und nicht gefährlich*
In den nachfolgenden Positionen sind sämtliche erforderlichen Container, Big Bags, Verpackungsmaterialien sowie die ggf. erforderliche Aufbereitung der Abfälle gemäß den Annahmebedingungen der Deponien einzukalkulieren.

*Hinweis: Transport und Deponierung gefährlicher Abfälle*
Der Transport und die Deponierung der gefährlichen Abfälle ist im Elektronischen Nachweisverfahren auszuführen.

Der AN ist als Erfüllungsgehilfe des AG für die
vorschriftsmäßige Entsorgung der anfallenden Abfälle
verantwortlich. Die ordnungsgemäße Entsorgung ist
mittels Begleitschein (elektronisches
Abfallnachweisverfahren eANV durch den AN bzw. seines
Bevollmächtigten) bzw. Übernahmeschein in Verbindung
mit Wiegescheinen nachzuweisen. Kopien der
Begleitscheine, Übernahme- und Wiegescheine sind
spätestens mit der Schlussrechnung dem AG vorzulegen.
Unterlagen, die eine Unterschrift des Bauherren vorsehen, sind vom Auftragnehmer vorzulegen

Spätestens zum Baubeginn ist vom AN ein von der zuständigen Behörde bestätigtes Entsorgungskonzept für gefährliche Abfälle vorzulegen.

Alle hierfür erforderlichen Leistungen hinsichtlich Koordination und Schriftverkehr sind vom Auftragnehmer zu erbringen. Dazu zählt auch die Korrespondenz mit den Behörden.

Besondere Anforderungen der Deponie wie z.B. die Verfestigung, besondere Verpackung, das Abladen des Abfalls von Hand usw. sind in die Positionen mit einzurechnen, sowie eventuell erforderliche Hilfsmittel und Geräte.
Es ist zu prüfen, ob es in der Stadt des anfallenden gefährlichen Abfalls eine Andienungspflicht bezüglich der Entsorgung gibt.
Entsprechende Vorgaben sind in jedem Fall einzuhalten.
Erschwernisse und Risiken müssen einkalkuliert und auf die Einheitspreise umgelegt werden.

Der Auftragnehmer ist verpflichtet, sämtliche Baustellenabfälle sonstiger Art, entsprechend dem "Kreislaufwirtschafts- und Abfallgesetz" zu entsorgen bzw. einer Wiederverwertung zuzuführen. Bescheinigungen über die ordnungsgemäße Entsorgung sind dem Auftraggeber vorzulegen.

Der Auftragnehmer haftet für alle Folgen, die durch nicht vertragsgemäße Entsorgung entstehen.

**5.1.10 Führen eines Containerbuches Abfall gefährlich**
*** Pauschalposition
Das Bewegen und Befüllen der Container mit gefährlichen Abfällen ist kontinuierlich zu dokumentieren. Zu diesem
Zweck hat der Aufsichtsführende ein "Containerbuch" (formlos) zu führen und dieses dem AG nach
Abschluss der Maßnahme zu übergeben.

Das Containerbuch muss mindestens Folgendes
beinhalten:

Containernummer
Datum der Containerankunft
Datum der Containerabfahrt
Inhalt des Containers mit LV-Position
Deponieort
Zugehörige Lieferscheinnummer
Deckblatt im Sinne einer Zusammenstellung der
vorgenannten Punkte.

Pauschalpreis für die gesamte Schadstoffsanierung
Menge: 1,000 psch

**5.1.20 Entsorgung Abfall gefährlich AVV170605* Asbest**
Bau- und Abbruchabfälle,
gefährlich, Abfallschlüssel nach AVV (Abfallverzeichnis-Verordnung) 170605* Baustoff, asbesthaltig, schadstoffbelastet, Zuordnung nach Haufwerksbeprobung, gemäß Analyse, Schadstoff Asbest TRGS 519, auf Baustelle lagernd, verpacken, in staubdichten, geschlossenen Behälter des AN laden, mit LKW des AN transportieren, entsorgen, max. Gesamtgewicht ohne Beschränkung, Behältergröße nach Wahl des AN, zum zugelassenem Lager oder zur Anlage nach Wahl des AN, Entsorgungsnachweis gemäß Nachweisverordnung ist erforderlich, Vergütung der Entsorgung übernimmt AN, Mengenermittlung nach Wiegekarte.
Menge: 7,500 t

**5.1.30 Entsorgung Abfall gefährlich AVV170603* KMF**
Bau- und Abbruchabfälle,
gefährlich, Abfallschlüssel nach AVV (Abfallverzeichnis-Verordnung) 170603* Dämmstoff,
schadstoffbelastet, Schadstoff alte Mineralwolle
TRGS 521,auf Baustelle lagernd, verpacken, in staubdichten, geschlossenen Behälter des AN laden, mit LKW des AN transportieren, entsorgen, max. Gesamtgewicht ohne Beschränkung, Behältergröße nach Wahl des AN, zum zugelassenem Lager oder zur Anlage nach Wahl des AN, Entsorgungsnachweis gemäß Nachweisverordnung ist erforderlich, Vergütung der Entsorgung übernimmt AN, Mengenermittlung nach Wiegekarte.
Menge: 3,400 t

**5.1.40 Entsorgung Abfall gefährlich AVV170303* PAK**
Bau- und Abbruchabfälle, Bitumengemische, Kohlenteer und teerhaltige Produkte,
gefährlich, Abfallschlüssel nach AVV (Abfallverzeichnis-Verordnung) 170303* Kohlenteer und teerhaltige Produkte,
schadstoffbelastet, ohne Festlegung eines Zuordnungskriteriums LAGA/DepVO/EBV/RuVA, Schadstoff PAK TRGS 524, DGUV-Regel 101-004, TRGS 551,
auf Baustelle lagernd, in Behälter AN laden, mit LKW des AN transportieren, entsorgen, max. Gesamtgewicht ohne Beschränkung, Behältergröße nach Wahl des AN, zum zugelassenem Lager oder zur Anlage nach Wahl des AN, Entsorgungsnachweis gemäß Nachweisverordnung ist erforderlich, Vergütung der Entsorgung übernimmt AN, Mengenermittlung nach Wiegekarte.
Menge: 2,000 t

**5.1.50 Entsorgung Abfall gefährlich AVV170204* Altholz AIV**
Bau- und Abbruchabfälle, Holz, Glas und Kunststoff,
gefährlich, Abfallschlüssel nach AVV (Abfallverzeichnis-Verordnung) 170204* Glas, Kunststoff und Holz, schadstoffbelastet, Altholzkategorie A IV, Schadstoff 2 Blei TRGS 505, DGUV-Regel 101-004, Schadstoff Schwermetall TRGS 524, DGUV-Regel 101-004,
auf Baustelle lagernd, in Behälter AN laden, mit LKW des AN transportieren, entsorgen, max. Gesamtgewicht ohne Beschränkung, Behältergröße nach Wahl des AN, zum zugelassenem Lager oder zur Anlage nach Wahl des AN, Entsorgungsnachweis gemäß Nachweisverordnung ist erforderlich, Vergütung der Entsorgung übernimmt AN, Mengenermittlung nach Wiegekarte.
Menge: 21,000 t

**5.1.60 Entsorgung Abfall gefährlich AVV170503* Schlacke**
Bau- und Abbruchabfälle, Boden, Steine und Baggergut,
gefährlich, Abfallschlüssel nach AVV (Abfallverzeichnis-Verordnung) 170503* Boden und Steine, schadstoffbelastet, ohne Festlegung eines Zuordnungskriteriums LAGA/DepVO/EBV/RuVA, Schadstoff PAK TRGS 524, DGUV-Regel 101-004, TRGS 551,
auf Baustelle lagernd, verpacken, in Behälter des AN laden, mit LKW des AN transportieren, entsorgen, max. Gesamtgewicht ohne Beschränkung, Behältergröße über 5 bis 7 m3, zum zugelassenem Lager oder zur Anlage nach Wahl des AN, Entsorgungsnachweis gemäß Nachweisverordnung ist erforderlich, Vergütung der Entsorgung übernimmt AN, Mengenermittlung nach Wiegekarte.
Menge: 42,000 t

**5.1.70 Entsorung Abfall gefährlich AVV170903* Farbbeschichtung**
Sonstige Bau- und Abbruchabfälle,
gefährlich, Abfallschlüssel nach AVV (Abfallverzeichnis-Verordnung) 170903* sonstiger Bau-/Abbruchabfall, schadstoffbelastet, Schadstoff 2 Schwermetall TRGS 524, DGUV-Regel 101-004, Schadstoff PCB nach PCB-Richtlinie/TRGS 524, DGUV-Regel 101-004,
auf Baustelle lagernd, verpacken, in staubdichten, geschlossenen Behälter des AN laden, mit LKW des AN transportieren, entsorgen, max. Gesamtgewicht ohne Beschränkung, Behältergröße nach Wahl des AN, zum zugelassenem Lager oder zur Anlage nach Wahl des AN, Entsorgungsnachweis gemäß Nachweisverordnung ist erforderlich, Vergütung der Entsorgung übernimmt AN, Mengenermittlung nach Wiegekarte.
Menge: 12,000 t

**5.1.80 Entsorgung Abfall gefährlich AVV170409* Metallabfälle gefährlich**
Bau- und Abbruchabfälle, Metalle,
gefährlich, Abfallschlüssel nach AVV (Abfallverzeichnis-Verordnung) 170409* Metallabfälle,
schadstoffbelastet, Schadstoff 2 Schwermetall TRGS 524, DGUV-Regel 101-004, Schadstoff PAK TRGS 524, DGUV-Regel 101-004, TRGS 551,
auf Baustelle lagernd, in Behälter AN laden, mit LKW des AN transportieren, entsorgen, max. Gesamtgewicht ohne Beschränkung, Behältergröße nach Wahl des AN, zum zugelassenem Lager oder zur Anlage nach Wahl des AN, Entsorgungsnachweis gemäß Nachweisverordnung ist erforderlich, Vergütung der Entsorgung übernimmt AN, Mengenermittlung nach Wiegekarte.
Menge: 0,700 t

#### Bereich 5.2 Abfall nicht gefährlich

**5.2.10 Entsorgung Abfall nicht gefährlich AVV170101**
Bau- und Abbruchabfälle, Beton, Ziegel, Fliesen und Keramik, nicht gefährlich, Abfallschlüssel nach AVV (Abfallverzeichnis-Verordnung) 170101 Beton,
nicht schadstoffbelastet, Werte gemäß Ersatzbaustoffverordnung 2023 sind eingehalten,
Charakterisierung gemischter Bauschutt Klasse RC-1 nach EBV 2023, Anlage 1, Tabelle 1,
auf Baustelle lagernd, in Behälter AN laden, mit LKW des AN transportieren, entsorgen, max. Gesamtgewicht ohne Beschränkung, Behältergröße nach Wahl des AN, zum zugelassenem Lager oder zur Anlage nach Wahl des AN, Vergütung der Entsorgung übernimmt AN, Mengenermittlung nach Wiegekarte.
Menge: 52,500 t

**5.2.20 Entsorgung Abfall nicht gefährlich AVV170107**
Bau- und Abbruchabfälle, Beton, Ziegel, Fliesen und Keramik, nicht gefährlich, Abfallschlüssel nach AVV (Abfallverzeichnis-Verordnung) 170107 Gemische aus Beton, Ziegel, Fliesen und Keramik,
nicht schadstoffbelastet, Werte gemäß Ersatzbaustoffverordnung 2023 sind eingehalten,
gemischter Bauschutt Klasse RC-1 nach EBV 2023, Anlage 1, Tabelle 1, auf Baustelle lagernd, in Behälter AN laden, mit LKW des AN transportieren, entsorgen, max. Gesamtgewicht ohne Beschränkung, Behältergröße nach Wahl des AN, zum zugelassenem Lager oder zur Anlage nach Wahl des AN, Vergütung der Entsorgung übernimmt AN, Mengenermittlung nach Wiegekarte.
Menge: 422,000 t

**5.2.30 Entsorgung Abfall nicht gefährlich AVV170201**
Bau- und Abbruchabfälle, Holz, Glas und Kunststoff,
nicht gefährlich, Abfallschlüssel nach AVV (Abfallverzeichnis-Verordnung) 170201 Bau-/Abbruchabfall Holz,
nicht schadstoffbelastet, Altholzkategorie A II,
auf Baustelle lagernd, in Behälter AN laden, mit LKW des AN transportieren, entsorgen, max. Gesamtgewicht ohne Beschränkung, Behältergröße nach Wahl des AN, zum zugelassenem Lager oder zur Anlage nach Wahl des AN, Vergütung der Entsorgung übernimmt AN, Mengenermittlung nach Wiegekarte.
Menge: 39,600 t

**5.2.40 Entsorgung Abfall nicht gefährlich AVV170405**
Bau- und Abbruchabfälle, Metalle,
nicht gefährlich, Abfallschlüssel nach AVV (Abfallverzeichnis-Verordnung) 170405 Eisen/Stahl,
nicht schadstoffbelastet,
auf Baustelle lagernd, in Behälter AN laden, mit LKW des AN transportieren, entsorgen, max. Gesamtgewicht ohne Beschränkung, Behältergröße nach Wahl des AN, zum zugelassenem Lager oder zur Anlage nach Wahl des AN, Vergütung der Entsorgung übernimmt AN, Mengenermittlung nach Wiegekarte.
Menge: 3,300 t

**5.2.50 Entsorgung Abfall nicht gefährlich AVV170407**
Bau- und Abbruchabfälle, Metalle,
nicht gefährlich, Abfallschlüssel nach AVV (Abfallverzeichnis-Verordnung) 170407 Metall, gemischt,
nicht schadstoffbelastet,
auf Baustelle lagernd, in Behälter AN laden, mit LKW des AN transportieren, entsorgen, max. Gesamtgewicht ohne Beschränkung, Behältergröße nach Wahl des AN, zum zugelassenem Lager oder zur Anlage nach Wahl des AN, Vergütung der Entsorgung übernimmt AN, Mengenermittlung nach Wiegekarte.
Menge: 0,100 t

**5.2.60 Entsorgung Abfall nicht gefährlich AVV170504**
Bau- und Abbruchabfälle, Boden, Steine und Baggergut,
nicht gefährlich, Abfallschlüssel nach AVV (Abfallverzeichnis-Verordnung) 170504 Boden/Stein,
nicht schadstoffbelastet, ohne Festlegung eines Zuordnungskriteriums LAGA/DepVO/EBV/RuVA,
in Behälter auf Baustelle lagernd, mit LKW des AN transportieren, entsorgen, max. Gesamtgewicht ohne Beschränkung, Behältergröße nach Wahl des AN, zum zugelassenem Lager oder zur Anlage nach Wahl des AN, Vergütung der Entsorgung übernimmt AN, Mengenermittlung nach Wiegekarte.
Menge: 53,500 t

**5.2.70 Entsorgung Abfall nicht gefährlich AVV170604**
Bau- und Abbruchabfälle,
nicht gefährlich, Abfallschlüssel nach AVV (Abfallverzeichnis-Verordnung) 170604 Dämmstoff,
nicht schadstoffbelastet,
auf Baustelle lagernd, verpacken, in Behälter des AN laden, mit LKW des AN transportieren, entsorgen, max. Gesamtgewicht ohne Beschränkung, Behältergröße nach Wahl des AN, zum zugelassenem Lager oder zur Anlage nach Wahl des AN, Vergütung der Entsorgung übernimmt AN, Mengenermittlung nach Wiegekarte.
Menge: 2,000 t

**5.2.80 Entsorgung Abfall nicht gefährlich AVV170904**
Sonstige Bau- und Abbruchabfälle,
nicht gefährlich, Abfallschlüssel nach AVV (Abfallverzeichnis-Verordnung) 170904 gemischte Bau- und Abbruchabfälle, nicht schadstoffbelastet,
auf Baustelle lagernd, in Behälter AN laden, mit LKW des AN transportieren, entsorgen, max. Gesamtgewicht ohne Beschränkung, Behältergröße nach Wahl des AN, zum zugelassenem Lager oder zur Anlage nach Wahl des AN, Vergütung der Entsorgung übernimmt AN, Mengenermittlung nach Wiegekarte.
Menge: 25,000 t

### Titel 6 Regieleistungen

#### Bereich 6.1 Stundensätze

*Hinweis: Hinweis Stundenlohnarbeiten*
Stundenlohnarbeiten sind nur auf Anordnung der Bauleitung durchzuführen.

Angeboten wird für die jeweilige Arbeitskraft ein Verrechnungssatz, der sämtliche Aufwendungen enthält, insbesondere den tatsächlichen Lohn mit den Zuschlägen für Gemeinkosten, Sozialkassenbeiträgen, vermögenswirksamen Leistungen usw. sowie Lohn- und Gehaltsnebenkosten.

Zuschläge für Nacht-, Sonntags- und Feiertagsarbeit sind nicht mit einzurechnen. Sie werden gesondert abgefragt.

Der Verrechnungssatz ist unter Beachtung der preisrechtlichen Vorschriften ermittelt. Er gilt unabhängig von der Zahl der abgerechneten Stunden.

**6.1.10 Stundensatz Vorarbeiter**
*** Bedarfsposition mit GB
*** Bezugsbeschreibung
Stundensatz Vorarbeiter für das Gewerk Schadstoff- sanierung, wie im Vortext "Hinweis Stundenlohnarbeiten" beschrieben.

EP je Stunde
Menge: 30,000 h

**6.1.20 Stundensatz Vorarbeiter Schwarzbereich**
*** Bedarfsposition mit GB
*** wie Position 6.1.10
Leistung wie zuvor beschrieben, jedoch Stundensatz für Vorarbeiter inkl. Schwarzbereichszulage.
In den Einheitspreisen ist die persönliche Schutzausrüstung einzukalkulieren.

EP je Stunde
Menge: 10,000 h

**6.1.30 Stundensatz Sanierungsfacharbeiter**
*** Bedarfsposition mit GB
*** Bezugsbeschreibung
Stundensatz Sanierungsfacharbeiter für das Gewerk Schadstoffsanierung, wie im Vortext
"Hinweis Stundenlohnarbeiten" beschrieben.

EP je Stunde
Menge: 40,000 h

**6.1.40 Stundensatz Sanierungsfacharbeiter Schwarzbereich**
*** Bedarfsposition mit GB
*** wie Position 6.1.30
Leistung wie zuvor beschrieben, jedoch Stundensatz für Sanierungsfacharbeiter inkl. Schwarzbereichszulage.
In den Einheitspreisen ist die persönliche Schutzausrüstung einzukalkulieren.

EP je Stunde
Menge: 20,000 h
